# Conditionnement d'un sol en terre

- Propriété du fichier: CYPE Ingenieros S.A.
- Format: FIEBDC-3/2016
- Logiciel: Générateur de prix de la construction. CYPE Ingenieros, S.A.
- Date: 28/06/2024
- Zone géographique: Côte d'Ivoire
- Devise: XOF
- Coûts indirects: 3 %
- Frais généraux: 13 %
- Bénéfice: 6 %
- TVA: 18 %

## A VRD et aménagements extérieurs

### AS Revêtement de sols extérieurs

#### AST Revêtements de terre

**AST010** m² Conditionnement d'un sol en terre.
Conditionnement, avec des moyens mécaniques, d'un sol en terre existant via la formation d'une couche uniforme de sable calcaire de 10 cm d'épaisseur. Comprend bouchage des nids-de-poule et damage individuel, arasement, extension, humidification, compactage et nettoyage.
Inclut: Chargement et transport sur site du matériau de remblai et arrosage de celui-ci. Extension du matériau de remplissage en couches d'épaisseur uniforme. Profilage des bords. Arrosage de la couche. Tassement au rouleau vibreur. Nivellement.
Critère pour le métré: Surface mesurée en projection horizontale, selon documentation graphique du Projet.
Critère pour le mémoire: On mesurera, en projection horizontale, la surface réellement exécutée selon les spécifications du Projet.

| Code | U | Désignation | Quantité | Prix | Montant |
|---|---|---|---|---|---|
| mt01arp040a | m³ | Sable calcaire sélectionné concassé, couleur, avec granulométrie de 0 à 5 mm de diamètre. (matériau) | 0.12 | 14968.91 | 1796.269 |
| mq01mot010a | h | Motoniveleuse de 141 kW. (matériel) | 0.009 | 35604.18 | 320.438 |
| mq02cia020j | h | Camion citerne, de 8 m³ de capacité. (matériel) | 0.003 | 55765.2 | 167.296 |
| mq02rot030a | h | Compacteur tandem autopropulsé, de 63 kW, de 8,75 t, largeur de travail 168 cm. (matériel) | 0.007 | 20559.86 | 143.919 |
| mo087 | h | Ouvrier professionnel II/OP VRD espaces publics. (main-d'œuvre) | 0.012 | 1209.92 | 14.519 |
| % | % | Frais de chantier des unités d'ouvrage | 2 % | 2442.441 | 48.849 |
|  |  | Coûts directs |  |  | 2491.290 |

Déchets:
- pose: mt01arp040a Sable calcaire sélectionné concassé, couleur, avec granulométrie de 0 à 5 mm de diamètre; facteur de déchet 0.003

## Ressources

**mt01arp040a** m³ Sable calcaire sélectionné concassé, couleur, avec granulométrie de 0 à 5 mm de diamètre
Données techniques: Coût énergétique 146.250 MJ; Émission de CO2 7.800 kg; Code CED 01 04 09; Masse de l'élément 1950 kg; Volume 1.21875 m3
