# Piquage mécanique avec un marteau piqueur de parement en béton de petites dimensions jusqu'à atteindre une profondeur de 40 mm

- Propriété du fichier: CYPE INGENIEROS, S.A.
- Format: FIEBDC-3/2002
- Zone géographique: Côte d'Ivoire
- Coûts indirects: 3.00 %
- Frais généraux: 13.00 %
- Bénéfice: 6.00 %
- TVA: 18.00 %

**EAP030** m² Piquage mécanique avec un marteau piqueur de parement en béton de petites dimensions jusqu'à atteindre une profondeur de 40 mm, en supprimant les parties fragiles, pour procéder ensuite à l'application d'un revêtement (non compris dans ce prix).
Préparation d'un parement en béton de petites dimensions par piquage mécanique avec un marteau piqueur jusqu'à atteindre une profondeur de 40 mm, en supprimant les parties fragiles, pour procéder ensuite à l'application d'un revêtement (non compris dans ce prix). Comprend le nettoyage et le ramassage de la poussière et des restes générés, l'entassement, l'enlèvement et la charge dans le camion ou la benne.
Inclut: Piquage mécanique avec un marteau piqueur. Nettoyage de la surface support. Retrait et entassement des restes générés. Charge des restes générés dans le camion ou la benne.
Critère de métré de projet: Surface mesurée selon documentation graphique du Projet.
Critère de mesure de l'ouvrage: On mesurera la surface réellement exécutée selon les spécifications du Projet.

| Code | U | Désignation | Quantité | Prix | Montant |
|---|---|---|---|---|---|
| mq05mai040 | h | Marteau électrique. (matériel) | 0.801 | 1.81 | 1.45 |
| mq08gel010k | h | Groupe électrogène insonorisé, triphasé, de 45 kVA de puissance. (matériel) | 0.804 | 3.11 | 2.50 |
| mo112 | h | Ouvrier d'exécution I/OE2 construction. (main-d'œuvre) | 0.862 | 0.99 | 0.85 |
| mo113 | h | Ouvrier d'exécution I/OE1 construction. (main-d'œuvre) | 0.862 | 0.97 | 0.84 |
| % | % | Coûts directs complémentaires | 2 % | 5.64 | 0.11 |
|  |  | Coûts directs |  |  | 5.75 |
