# Bardage ventilé, avec des pièces de grand format en grès porcelainé. Système "BUTECH"

- Propriété du fichier: CYPE Ingenieros S.A.
- Format: FIEBDC-3/2016
- Logiciel: Générateur de prix de la construction. CYPE Ingenieros, S.A.
- Date: 29/11/2023
- Zone géographique: Côte d'Ivoire
- Devise: XOF
- Coûts indirects: 3 %
- Frais généraux: 13 %
- Bénéfice: 6 %
- TVA: 18 %

## E Enveloppe et finition extérieure

### EB Revêtements et bardages de parement

#### EBG Bardages ventilés céramiques

**EBG020** m² Bardage ventilé, avec des pièces de grand format en grès porcelainé. Système "BUTECH".
Bardage ventilé, avec des pièces de grand format en grès porcelainé, série Block, STON-KER "BUTECH", "PORCELANOSA GRUPO", couleur Abete Bianco, de 109x660x10 mm; mise en place avec joint continu à l'aide du système d'ancrage visible à agrafe FV avec DIT nº 453, sur l'ossature de soutien en alliage d'aluminium EN AW-6005A. Comprend les tire-fonds et les chevilles mécaniques à expansion en acier inoxydable A2, pour la fixation de l'ossature de soutien.
Critère d'évaluation économique: Le prix ne comprend pas l'isolation thermique.
Inclut: Nettoyage et préparation de la surface support. Implantation des joints de dilatation et des pans. Implantation du calepinage du revêtement et des points d'ancrage de l'ossature de soutien. Fixation de l'ossature de soutien à la paroi principale et au plancher. Préparation du revêtement. Aplomb, nivellement et alignement du revêtement. Fixation définitive du revêtement à l'ossature de soutien. Réalisation de tous les travaux nécessaires pour la résolution des ouvertures. Nettoyage final du parement.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12pcb010aaej1b | m² | Revêtement extérieur pour façade ventilée, avec des pièces de grand format en grès porcelainé, série Block, STON-KER "BUTECH", "PORCELANOSA GRUPO", couleur Abete Bianco, de 109x660x10 mm; mise en place avec joint continu à l'aide du système d'ancrage visible à agrafe FV avec DIT nº 453, sur l'ossature de soutien formée de: profilés verticaux en T et en L, en aluminium extrudé de composition 6005A avec traitement thermique T6, équerres de charge et équerres d'appui, en aluminium extrudé de composition 6005A avec traitement thermique T6, et agrafes avec griffe visible, en acier inoxydable AISI 304; avec vis autoforeuses en acier inoxydable A2 pour la fixation des agrafes aux profilés verticaux et des profilés verticaux aux équerres, adhésif en polyuréthane pour la fixation du revêtement à l'ossature de soutien, tirefonds en acier inoxydable A2 et chevilles en nylon pour la fixation des profilés à la couche principale et ancrages mécaniques à expansion, en acier inoxydable A2 pour la fixation des profilés au plancher; avec le prix augmenté de 5% pour cause de pièces spéciales pour la résolution des points singuliers. (matériau) | 1 | 301120.96 | 301120.960 |
| mo052 | h | Compagnon professionnel III/CP2 poseur de systèmes de façades préfabriqués. (main-d'œuvre) | 1.092 | 1876.04 | 2048.636 |
| mo099 | h | Ouvrier professionnel II/OP poseur de systèmes de façades préfabriqués. (main-d'œuvre) | 1.092 | 1170.77 | 1278.481 |
| % | % | Frais de chantier des unités d'ouvrage | 3 % | 304448.077 | 9133.442 |
|  |  | Coûts directs |  |  | 313581.519 |

Déchets:
- pose: mt12pcb010aaej1b; facteur de déchet 0.0123

## Ressources

**mt12pcb010aaej1b** m² Revêtement extérieur pour façade ventilée
Données techniques: Coût énergétique 293.734 MJ; Émission de CO2 14.369 kg; Code CED 17 01 03; Masse de l'élément 25 kg; Volume 0.02 m3
Déchets:
- emballage: re150101 Emballages en papier et en carton. (composant de déchet); quantité 0.214 kg; Code CED 15 01 01; Masse de l'élément 1 kg; Volume 0.001333 m3
- emballage: re170201 Bois. (composant de déchet); quantité 0.034 kg; Code CED 17 02 01; Masse de l'élément 1 kg; Volume 0.000909 m3
