# Retrait d'un appui de fenêtre en béton polymère situé entre les jambages de la baie couvrant les rebords et piquage du matériau de fixation collé sur sa surface

- Propriété du fichier: CYPE INGENIEROS, S.A.
- Format: FIEBDC-3/2002
- Zone géographique: Côte d'Ivoire
- Devise: XOF
- Coûts indirects: 3.00 %
- Frais généraux: 13.00 %
- Bénéfice: 6.00 %
- TVA: 18.00 %

**ECD120** m Retrait d'un appui de fenêtre en béton polymère situé entre les jambages de la baie couvrant les rebords et piquage du matériau de fixation collé sur sa surface, avec des moyens manuels et récupération du matériau pour sa réutilisation postérieure, sans détériorer les éléments constructifs contigus, et chargement manuel dans le camion ou la benne.
Retrait d'un appui de fenêtre en béton polymère situé entre les jambages de la baie couvrant les rebords et piquage du matériau de fixation collé sur sa surface, avec des moyens manuels et récupération du matériau pour sa réutilisation postérieure, sans détériorer les éléments constructifs contigus, et chargement manuel dans le camion ou la benne.
Inclut: Retrait de l'élément. Classement et étiquetage. Stockage des matériaux à réutiliser. Chargement manuel du matériau à réutiliser sur le camion. Retrait et entassement des restes de travaux. Nettoyage des restes d'ouvrage. Chargement manuel des restes de travaux dans le camion ou la benne.
Critère de métré de projet: Longueur mesurée selon documentation graphique du Projet.
Critère de mesure de l'ouvrage: On mesurera la longueur réellement démolie selon les spécifications du Projet.

| Code | U | Désignation | Quantité | Prix | Montant |
|---|---|---|---|---|---|
| mq06hor010 | h | Bétonnière. (matériel) | 0.017 | 713.00 | 12.12 |
| mo020 | h | Compagnon professionnel III/CP2 construction. (main-d'œuvre) | 0.245 | 1180.93 | 289.33 |
| mo113 | h | Ouvrier d'exécution I/OE1 construction. (main-d'œuvre) | 0.245 | 722.36 | 176.98 |
| % | % | Frais de chantier des unités d'ouvrage | 2 % | 478.43 | 9.57 |
|  |  | Coûts directs |  |  | 488.00 |
