# Habillage d'une baie de façade, préfabriqué en béton

- Propriété du fichier: CYPE Ingenieros S.A.
- Format: FIEBDC-3/2016
- Logiciel: Générateur de prix de la construction. CYPE Ingenieros, S.A.
- Date: 19/09/2023
- Zone géographique: Côte d'Ivoire
- Devise: XOF
- Coûts indirects: 3 %
- Frais généraux: 13 %
- Bénéfice: 6 %
- TVA: 18 %

## E Enveloppe et finition extérieure

### EC Éléments complémentaires de façade

#### ECH Habillages

**ECH020** m Habillage d'une baie de façade, préfabriqué en béton.
Habillage d'une baie de façade, préfabriqué en béton, de couleur blanche, en pièces de 80x30 mm, avec ancrage métallique en acier inoxydable sur sa face inférieure; placé avec du mortier de ciment, confectionné sur chantier, avec adjuvant hydrofuge, dosage 1:4; et jointement entre pièces et des assemblages avec les murs avec du mortier de joints spécial pour préfabriqués en béton. Comprend le protecteur hydrofuge en base aqueuse, pour traitement superficiel hydrofuge.
Inclut: Préparation de la surface d'appui. Implantation des pièces. Découpe des pièces. Mise en place de règles et de fils d'aplomb fixés au mur. Mise en place, aplomb, nivellement et alignement des pièces. Jointoiement et nettoyage. Application en deux couches du traitement superficiel hydrofuge.
Critère pour le métré: Longueur mesurée par son plus grand développement linéaire, selon documentation graphique du Projet.
Critère pour le mémoire: On mesurera, par son plus grand développement linéaire, la longueur réellement exécutée selon les spécifications du Projet, y compris la longueur qui pourrait être perdue dans les onglets.

| Code | U | Désignation | Quantité | Prix | Montant |
|---|---|---|---|---|---|
| mt08aaa010a | m³ | Eau. (matériau) | 0.006 | 1032.15 | 6.193 |
| mt01arg005a | t | Sable de carrière, pour mortier confectionné sur le chantier. (matériau) | 0.012 | 11193.25 | 134.319 |
| mt08cem000a | kg | Ciment gris en sacs. (matériau) | 3.04 | 75 | 228.000 |
| mt08adt010 | kg | Adjuvant hydrofuge pour imperméabilisation des mortiers ou des bétons. (matériau) | 0.061 | 825.72 | 50.369 |
| mt20rhp010h | m | Habillage d'une baie de façade, préfabriqué en béton, de couleur blanche, en pièces de 80x30 mm, avec ancrage métallique en acier inoxydable sur sa face inférieure. (matériau) | 1.1 | 7873.96 | 8661.356 |
| mt09mcr235 | kg | Mortier de jointoiement pour préfabriqués en béton et en pierre artificielle, constitué de ciment, granulats, pigments et additifs spéciaux. (matériau) | 0.162 | 1699.6 | 275.335 |
| mt28pcs010a | l | Protecteur hydrofuge en base aqueuse, incolore, autonettoyant, repoussant l'eau et la saleté, pour traitement superficiel hydrofuge, à appliquer à la brosse sur surfaces en pierre naturelle ou artificielle. (matériau) | 0.075 | 7942.85 | 595.714 |
| mq06hor010 | h | Bétonnière électrique avec une capacité de gâchage de 160 l. (matériel) | 0.006 | 1588.66 | 9.532 |
| mo020 | h | Compagnon professionnel III/CP2 construction. (main-d'œuvre) | 0.368 | 1727.42 | 635.691 |
| mo113 | h | Ouvrier d'exécution I/OE1 construction. (main-d'œuvre) | 0.446 | 1065.47 | 475.200 |
| % | % | Frais de chantier des unités d'ouvrage | 2 % | 11071.709 | 221.434 |
|  |  | Coûts directs |  |  | 11293.143 |

Déchets:
- pose: mt01arg005a Sable de carrière, pour mortier confectionné sur le chantier; facteur de déchet 0.00501329
- pose: mt08cem000a Ciment gris en sacs; facteur de déchet 0.00756
- pose: mt08adt010 Adjuvant hydrofuge pour imperméabilisation des mortiers ou des bétons; facteur de déchet 0.055
- pose: mt20rhp010h; facteur de déchet 0.0084
- pose: mt09mcr235; facteur de déchet 0.035
- pose: mt28pcs010a; facteur de déchet 0.0390762

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt20rhp010h** m Habillage d'une baie de façade
Données techniques: Coût énergétique 2.935 MJ; Émission de CO2 0.623 kg; Code CED 17 01 01; Masse de l'élément 4.08 kg; Volume 0.00272 m3
Déchets:
- emballage: re170201 Bois; quantité 0.015 kg
- emballage: re170203 Plastique; quantité 0.008 kg

**mt09mcr235** kg Mortier de jointoiement pour préfabriqués en béton et en pierre artificielle
Données techniques: Coût énergétique 7.958 MJ; Émission de CO2 0.580 kg; Code CED 17 09 04; Masse de l'élément 1 kg; Volume 0.000667 m3
Déchets:
- emballage: re150101 Emballages en papier et en carton; quantité 0.021 kg
- emballage: re170201 Bois; quantité 0.006 kg
- emballage: re170203 Plastique; quantité 0.009 kg

**mt28pcs010a** l Protecteur hydrofuge en base aqueuse
Données techniques: Coût énergétique 0.564 MJ; Émission de CO2 0.029 kg; Code CED 17 09 04; Masse de l'élément 0.8 kg; Volume 0.000533 m3
Déchets:
- emballage: re150104 Emballages métalliques. (composant de déchet); quantité 0.057 kg; Code CED 15 01 04; Masse de l'élément 1 kg; Volume 0.001667 m3
