# Imperméabilisation d'un joint de construction en contact avec l'eau, avec un ruban en PVC-P

- Propriété du fichier: CYPE Ingenieros S.A.
- Format: FIEBDC-3/2016
- Logiciel: Générateur de prix de la construction. CYPE Ingenieros, S.A.
- Date: 13/09/2024
- Zone géographique: Côte d'Ivoire
- Devise: XOF
- Coûts indirects: 3 %
- Frais généraux: 13 %
- Bénéfice: 6 %
- TVA: 18 %

## E Enveloppe et finition extérieure

### EE Étanchéité: imperméabilisations

#### EEJ Joints

**EEJ090** m Imperméabilisation d'un joint de construction en contact avec l'eau, avec un ruban en PVC-P.
Imperméabilisation d'un joint de construction, exposé à la pression hydrostatique, temporelle ou permanente, avec ruban en PVC-P, de 150 mm de largeur et 3 mm d'épaisseur, couleur grise, placée bord à bord, à l'intérieur de l'élément structural, fixée avec colliers métalliques.
Inclut: Nettoyage du support. Mise en place du ruban. Fixation mécanique du ruban.
Critère pour le métré: Longueur mesurée selon documentation graphique du Projet.
Critère pour le mémoire: On mesurera la longueur réellement exécutée selon les spécifications du Projet.

| Code | U | Désignation | Quantité | Prix | Montant |
|---|---|---|---|---|---|
| mt15sjd100ab | m | Ruban en PVC-P, de 150 mm de largeur et 3 mm d'épaisseur, couleur grise, pour étanchéisation de joints de construction intérieurs. (matériau) | 1.05 | 5774.62 | 6063.351 |
| mt15sjd115a | U | Collier métallique. (matériau) | 4 | 401.93 | 1607.720 |
| mo032 | h | Compagnon professionnel III/CP2 poseur de produits imperméabilisants. (main-d'œuvre) | 0.115 | 1887.12 | 217.019 |
| % | % | Frais de chantier des unités d'ouvrage | 2 % | 7888.090 | 157.762 |
|  |  | Coûts directs |  |  | 8045.852 |

Déchets:
- pose: mt15sjd100ab; facteur de déchet 0.04
- pose: mt15sjd115a Collier métallique; facteur de déchet 0.0188

## Ressources

**mt15sjd100ab** m Ruban en PVC-P, de 150 mm de largeur et 3 mm d'épaisseur
Données techniques: Coût énergétique 28.000 MJ; Émission de CO2 3.079 kg; Code CED 17 02 03; Masse de l'élément 0.63 kg; Volume 0.00105 m3
Déchets:
- emballage: re170203 Plastique. (composant de déchet); quantité 0.001 kg; Code CED 17 02 03; Masse de l'élément 1 kg; Volume 0.001667 m3

**mt15sjd115a** U Collier métallique
Données techniques: Coût énergétique 5.685 MJ; Émission de CO2 0.453 kg; Code CED 17 04 05; Masse de l'élément 0.13 kg; Volume 0.000062 m3
Déchets:
- emballage: re170203 Plastique; quantité 0.025 kg
