# Isolation thermique par réflexion entre les montants du mur porteur extérieur à ossature légère

- Propriété du fichier: CYPE Ingenieros S.A.
- Format: FIEBDC-3/2016
- Logiciel: Générateur de prix de la construction. CYPE Ingenieros, S.A.
- Date: 19/09/2023
- Zone géographique: Côte d'Ivoire
- Devise: XOF
- Coûts indirects: 3 %
- Frais généraux: 13 %
- Bénéfice: 6 %
- TVA: 18 %

## E Enveloppe et finition extérieure

### EI Isolations extérieures

#### EIF Façades et murs mitoyens

**EIF090** m² Isolation thermique par réflexion entre les montants du mur porteur extérieur à ossature légère.
Isolation thermique par réflexion entre les montants du mur porteur extérieur à ossature légère de profilés en acier galvanisé (light steel framing), constituée de panneau alvéolé, avec recouvrements autoadhésifs, avec pare-vapeur, coefficient de résistance à la diffusion de la vapeur d'eau 1500, selon NF EN 13984, de 60 mm d'épaisseur, avec une émissivité de 0,06 sur une face et 0,10 sur l'autre face, une résistance thermique intrinsèque (sans lame d'air) de 1,8 m²K/W et une conductivité thermique de 0,033 W/(mK). Comprend la bande autoadhésive pour le scellement des joints.
Inclut: Découpe et préparation de l'isolant. Mise en place de l'isolant. Scellement des joints.
Critère pour le métré: Surface mesurée selon documentation graphique du Projet.
Critère pour le mémoire: On mesurera la surface réellement exécutée selon les spécifications du Projet.

| Code | U | Désignation | Quantité | Prix | Montant |
|---|---|---|---|---|---|
| mt16ara010aeah | m² | Panneau alvéolé, avec pare-vapeur, coefficient de résistance à la diffusion de la vapeur d'eau 1500, selon NF EN 13984, composé d'un film en polyéthylène aluminisé calandré avec traitement anticorrosion et un film en polyéthylène aluminisé, unis via une structure formée de plusieurs couches de mousse de polyéthylène et films en polyéthylène métallisé en forme de nid d'abeille, de 60 mm d'épaisseur, avec une émissivité de 0,06 sur une face et 0,10 sur l'autre face, une résistance thermique intrinsèque (sans lame d'air) de 1,8 m²K/W et une conductivité thermique de 0,033 W/(mK), fourni en panneaux de 1,20x2,65 m. (matériau) | 1 | 7900.23 | 7900.230 |
| mt16ara100a | m | Ruban autoadhésif, en aluminium, avec adhésif acrylique, de 100 mm de largeur, pour l'étanchéité à l'air et à la vapeur d'eau des joints des isolants réflectifs. (matériau) | 0.1 | 386.49 | 38.649 |
| mo054 | h | Compagnon professionnel III/CP2 poseur d'isolants rigides ou flexibles. (main-d'œuvre) | 0.046 | 1775.02 | 81.651 |
| mo101 | h | Ouvrier professionnel II/OP poseur d'isolants rigides ou flexibles. (main-d'œuvre) | 0.023 | 1107.73 | 25.478 |
| % | % | Frais de chantier des unités d'ouvrage | 2 % | 8046.008 | 160.920 |
|  |  | Coûts directs |  |  | 8206.928 |

Déchets:
- pose: mt16ara010aeah; facteur de déchet 0.02
- pose: mt16ara100a; facteur de déchet 0.048

## Ressources

**mt16ara010aeah** m² Panneau alvéolé
Données techniques: Coût énergétique 77.662 MJ; Émission de CO2 1.882 kg; Code CED 17 06 04; Masse de l'élément 0.57 kg; Volume 0.00095 m3
Déchets:
- emballage: re170203 Plastique. (composant de déchet); quantité 0.025 kg; Code CED 17 02 03; Masse de l'élément 1 kg; Volume 0.001667 m3

**mt16ara100a** m Ruban autoadhésif
Données techniques: Coût énergétique 3.059 MJ; Émission de CO2 0.214 kg; Code CED 17 04 02; Masse de l'élément 0.023 kg; Volume 0.000015 m3
Déchets:
- emballage: re170203 Plastique; quantité 0.005 kg
