# Isolation thermique par réflexion des abouts de plancher et des poteaux de façade

- Propriété du fichier: CYPE Ingenieros S.A.
- Format: FIEBDC-3/2016
- Logiciel: Générateur de prix de la construction. CYPE Ingenieros, S.A.
- Date: 28/06/2024
- Zone géographique: Côte d'Ivoire
- Devise: XOF
- Coûts indirects: 3 %
- Frais généraux: 13 %
- Bénéfice: 6 %
- TVA: 18 %

## E Enveloppe et finition extérieure

### EI Isolations extérieures

#### EIT Ponts thermiques

**EIT010** m² Isolation thermique par réflexion des abouts de plancher et des poteaux de façade.
Isolation thermique par réflexion des abouts de plancher et des poteaux compris dans l'épaisseur de la façade, constituée de complexe multicouche, de 4 mm d'épaisseur totale, avec, une résistance thermique intrinsèque (sans lame d'air) de 0,16 m²K/W et une conductivité thermique de 0,025 W/(mK). Comprend les pointes métalliques à tête large pour la fixation de l'isolant à la structure préalablement décoffrée et le ruban autoadhésif pour le scellement des joints.
Inclut: Préparation et découpe de l'isolant. Fixation de l'isolant à la structure. Scellement des joints.
Critère pour le métré: Surface mesurée selon documentation graphique du Projet.
Critère pour le mémoire: On mesurera la surface réellement exécutée selon les spécifications du Projet.

| Code | U | Désignation | Quantité | Prix | Montant |
|---|---|---|---|---|---|
| mt16arw010cgf | m² | Complexe multicouche, composé d'une couche de mousse de polyéthylène et un film d'aluminium dans chacune de ses faces, de 4 mm d'épaisseur totale, avec, une résistance thermique intrinsèque (sans lame d'air) de 0,16 m²K/W et une conductivité thermique de 0,025 W/(mK), fourni en rouleaux de 1,20x20 m. (matériau) | 1.05 | 5200.44 | 5460.462 |
| mt08var070 | kg | Pointes métalliques à tête large. (matériau) | 0.15 | 5555.17 | 833.276 |
| mt16arw100a | m | Ruban autoadhésif, en aluminium, avec adhésif acrylique, de 0,03 mm d'épaisseur et 50 mm de largeur, pour le scellement des joints. (matériau) | 0.8 | 651.28 | 521.024 |
| mo054 | h | Compagnon professionnel III/CP2 poseur d'isolants rigides ou flexibles. (main-d'œuvre) | 0.092 | 1939.14 | 178.401 |
| mo101 | h | Ouvrier professionnel II/OP poseur d'isolants rigides ou flexibles. (main-d'œuvre) | 0.046 | 1209.92 | 55.656 |
| % | % | Frais de chantier des unités d'ouvrage | 2 % | 7048.819 | 140.976 |
|  |  | Coûts directs |  |  | 7189.795 |

Déchets:
- pose: mt16arw010cgf; facteur de déchet 0.048
- pose: mt08var070 Pointes métalliques à tête large; facteur de déchet 0.0045
- pose: mt16arw100a; facteur de déchet 0.048

## Ressources

**mt16arw010cgf** m² Complexe multicouche
Données techniques: Coût énergétique 19.532 MJ; Émission de CO2 1.296 kg; Code CED 17 06 04; Masse de l'élément 0.15 kg; Volume 0.00025 m3
Déchets:
- emballage: re170203 Plastique. (composant de déchet); quantité 0.024 kg; Code CED 17 02 03; Masse de l'élément 1 kg; Volume 0.001667 m3

**mt08var070** kg Pointes métalliques à tête large
Données techniques: Coût énergétique 9.830 MJ; Émission de CO2 0.510 kg; Code CED 17 04 05; Masse de l'élément 1 kg; Volume 0.000476 m3

**mt16arw100a** m Ruban autoadhésif
Données techniques: Coût énergétique 3.059 MJ; Émission de CO2 0.214 kg; Code CED 17 04 02; Masse de l'élément 0.023 kg; Volume 0.000015 m3
Déchets:
- emballage: re170203 Plastique; quantité 0.005 kg
