# Isolation thermique sous plancher

- Propriété du fichier: CYPE INGENIEROS, S.A.
- Format: FIEBDC-3/2002
- Zone géographique: Côte d'Ivoire
- Coûts indirects: 3.00 %
- Frais généraux: 13.00 %
- Bénéfice: 6.00 %
- TVA: 18.00 %

**FIF030** m² Isolation thermique sous plancher, constituée de plaque en aggloméré de liège expansé, de 40 mm d'épaisseur, couleur noire, résistance thermique 1 m²K/W, conductivité thermique 0,036 W/(mK), fixée mécaniquement.
Fourniture et mise en place d'une isolation thermique sous plancher, constituée de plaque en aggloméré de liège expansé, de 40 mm d'épaisseur, couleur noire, résistance thermique 1 m²K/W, conductivité thermique 0,036 W/(mK), fixée mécaniquement. Comprend les découpes, les fixations et le nettoyage.
Inclut: Découpe et préparation de l'isolant. Mise en place de l'isolation.
Critère de métré de projet: Surface mesurée selon documentation graphique du Projet.
Critère de mesure de l'ouvrage: On mesurera la surface réellement exécutée selon les spécifications du Projet.

| Code | U | Désignation | Quantité | Prix | Montant |
|---|---|---|---|---|---|
| mt16acg010ca | m² | Plaque en aggloméré de liège expansé, de 40 mm d'épaisseur, couleur noire, selon NF EN 13170, résistance thermique 1 m²K/W, conductivité thermique 0,036 W/(mK), Euroclasse E de réaction au feu, d'application comme isolation thermique et acoustique. (matériau) | 1.050 | 15.85 | 16.64 |
| mt16aaa020lg | U | Fixation mécanique pour panneaux isolants d'aggloméré de liège expansé, placés directement sur la surface support. (matériau) | 3.000 | 0.24 | 0.72 |
| mo054 | h | Compagnon professionnel III/CP2 poseur d'isolants rigides ou flexibles. (main-d'œuvre) | 0.124 | 1.66 | 0.21 |
| mo101 | h | Ouvrier professionnel II/OP poseur d'isolants rigides ou flexibles. (main-d'œuvre) | 0.124 | 1.01 | 0.13 |
| % | % | Coûts directs complémentaires | 2 % | 17.70 | 0.35 |
|  |  | Coûts directs |  |  | 18.05 |
