# Isolation thermique en habillage avec des plaques fixées avec de la colle sur sa surface

- Propriété du fichier: CYPE INGENIEROS, S.A.
- Format: FIEBDC-3/2002
- Zone géographique: Côte d'Ivoire
- Devise: XOF
- Coûts indirects: 3.00 %
- Frais généraux: 13.00 %
- Bénéfice: 6.00 %
- TVA: 18.00 %

**FIU060** m² Isolation thermique en habillage avec des plaques fixées avec de la colle sur sa surface, constituée de panneau rigide en polystyrène extrudé selon NF EN 13164, à surface lisse et système latéral à rainure et languette, de 50 mm d'épaisseur, résistance à la compression >= 300 kPa, résistance thermique 1,5 m²K/W, conductivité thermique 0,034 W/(mK), placé bord à bord et fixé mécaniquement au support.
Isolation thermique en habillage avec des plaques fixées avec de la colle sur sa surface, constituée de panneau rigide en polystyrène extrudé selon NF EN 13164, à surface lisse et système latéral à rainure et languette, de 50 mm d'épaisseur, résistance à la compression >= 300 kPa, résistance thermique 1,5 m²K/W, conductivité thermique 0,034 W/(mK), placé bord à bord et fixé mécaniquement au support.
Inclut: Implantation et découpe de l'isolant. Mise en place de l'isolation sur le parement. Fixation de l'isolant. Résolution des points singuliers.
Critère de métré de projet: Surface mesurée selon documentation graphique du Projet.
Critère de mesure de l'ouvrage: On mesurera la surface réellement exécutée selon les spécifications du Projet.

| Code | U | Désignation | Quantité | Prix | Montant |
|---|---|---|---|---|---|
| mt16pxc010ef | m² | Panneau rigide en polystyrène extrudé selon NF EN 13164, à surface lisse et système latéral à rainure et languette, de 50 mm d'épaisseur, résistance à la compression >= 300 kPa, résistance thermique 1,5 m²K/W, conductivité thermique 0,034 W/(mK), Euroclasse E de réaction au feu, avec code de désignation XPS-EN 13164-T1-CS(10/Y)300-DLT(2)5-DS(TH)-WL(T)0,7. (matériau) | 1.050 | 7957.58 | 8355.46 |
| mt16aaa020ia | U | Fixation mécanique pour panneaux isolants de polystyrène extrudé, placés directement sur la surface support. (matériau) | 6.000 | 101.47 | 608.82 |
| mo054 | h | Compagnon professionnel III/CP2 poseur d'isolants rigides ou flexibles. (main-d'œuvre) | 0.125 | 1215.93 | 151.99 |
| mo101 | h | Ouvrier professionnel II/OP poseur d'isolants rigides ou flexibles. (main-d'œuvre) | 0.125 | 752.89 | 94.11 |
| % | % | Coûts directs complémentaires | 2 % | 9210.38 | 184.21 |
|  |  | Coûts directs |  |  | 9394.59 |
