# Démontage de ferrures de fermeture dans une porte intérieure de menuiserie métallique, avec des moyens manuels et chargement manuel dans le camion ou la benne

- Propriété du fichier: CYPE INGENIEROS, S.A.
- Format: FIEBDC-3/2002
- Zone géographique: Côte d'Ivoire
- Devise: XOF
- Coûts indirects: 3.00 %
- Frais généraux: 13.00 %
- Bénéfice: 6.00 %
- TVA: 18.00 %

**FKD070** U Démontage de ferrures de fermeture dans une porte intérieure de menuiserie métallique, avec des moyens manuels et chargement manuel dans le camion ou la benne.
Démontage de ferrures de fermeture dans une porte intérieure de menuiserie métallique, avec des moyens manuels et chargement manuel dans le camion ou la benne.
Inclut: Démontage de l'élément. Retrait et stockage du matériau démonté. Nettoyage des restes d'ouvrage. Chargement manuel du matériau démonté et des restes d'ouvrage dans le camion ou la benne.
Critère de métré de projet: Nombre d'unités prévues, selon documentation graphique du Projet.
Critère de mesure de l'ouvrage: On mesurera le nombre d'unités réellement démontées selon les spécifications du Projet.

| Code | U | Désignation | Quantité | Prix | Montant |
|---|---|---|---|---|---|
| mo059 | h | Ouvrier professionnel II/OP menuisier PVC et métal. (main-d'œuvre) | 0.141 | 755.04 | 106.46 |
| % | % | Frais de chantier des unités d'ouvrage | 2 % | 106.46 | 2.13 |
|  |  | Coûts directs |  |  | 108.59 |
