# Corniche aménagée en fosse en plâtre, pour la décoration périmétrique des plafonds

- Propriété du fichier: CYPE Ingenieros S.A.
- Format: FIEBDC-3/2016
- Logiciel: Générateur de prix de la construction. CYPE Ingenieros, S.A.
- Date: 28/06/2024
- Zone géographique: Côte d'Ivoire
- Devise: XOF
- Coûts indirects: 3 %
- Frais généraux: 13 %
- Bénéfice: 6 %
- TVA: 18 %

## F Aménagements et finitions

### FL Revêtements de plafonds

#### FLM Moulures en plâtre

**FLM070** m Corniche aménagée en fosse en plâtre, pour la décoration périmétrique des plafonds.
Corniche aménagée en fosse en plâtre, de 3x5x110 cm, pour la décoration périmétrique des plafonds, placée avec colle pour plâtre. Comprend les accessoires de fixation.
Inclut: Implantation et tracé sur les parements de l'emplacement de la corniche. Présentation et découpe des pièces. Humectage de la base de fixation. Extension de la colle. Mise en place et jointoiement des pièces. Repassages des rencontres entre les pièces et les angles.
Critère pour le métré: Longueur mesurée selon documentation graphique du Projet.
Critère pour le mémoire: On mesurera la longueur réellement exécutée selon les spécifications du Projet.

| Code | U | Désignation | Quantité | Prix | Montant |
|---|---|---|---|---|---|
| mt12rea060aa | m | Corniche aménagée en fosse en plâtre, de 3x5x110 cm. (matériau) | 1.05 | 1360.4 | 1428.420 |
| mt09eyc030 | kg | Colle pour plâtre. (matériau) | 0.15 | 246.12 | 36.918 |
| mo035 | h | Compagnon professionnel III/CP2 poseur de faux plafonds en dalles et de moulures. (main-d'œuvre) | 0.195 | 1887.12 | 367.988 |
| % | % | Frais de chantier des unités d'ouvrage | 2 % | 1833.326 | 36.667 |
|  |  | Coûts directs |  |  | 1869.993 |

Déchets:
- pose: mt12rea060aa Corniche aménagée en fosse en plâtre, de 3x5x110 cm; facteur de déchet 0.018504

## Ressources

**mt12rea060aa** m Corniche aménagée en fosse en plâtre, de 3x5x110 cm
Données techniques: Coût énergétique 1.802 MJ; Émission de CO2 0.081 kg; Code CED 17 08 02; Masse de l'élément 0.5 kg; Volume 0.0005 m3
Déchets:
- emballage: re170203 Plastique. (composant de déchet); quantité 0.001 kg; Code CED 17 02 03; Masse de l'élément 1 kg; Volume 0.001667 m3
