# Plafond suspendu démontable

- Propriété du fichier: CYPE INGENIEROS, S.A.
- Format: FIEBDC-3/2002
- Zone géographique: Côte d'Ivoire
- Coûts indirects: 3.00 %
- Frais généraux: 13.00 %
- Bénéfice: 6.00 %
- TVA: 18.00 %

**FLT060** m² Plafond suspendu démontable, situé à une hauteur inférieure à 4 m, système D412.es "KNAUF", constitué de lames horizontales à surface lisse, en aluminium laqué et de 85 mm de largeur, séparées 15 mm, avec ossature métallique visible.
Fourniture et montage d'un plafond suspendu démontable, situé à une hauteur inférieure à 4 m, système D412.es "KNAUF", constitué de lames horizontales à surface lisse, en aluminium laqué et de 85 mm de largeur, séparées 15 mm, suspendues au plafond à travers une ossature métallique visible constituée de profilés Compak AR-CR "KNAUF" distants de 1000 mm entre axes, fixés au plancher ou à la surface support via des tiges filetées tous les 1200 mm. Totalement terminé.
Inclut: Implantation des axes principaux de suspension. Fixation dans le plancher et aplomb des éléments de fixation. Alignement et nivellement des profilés d'arrêt latéral sur tout le contour. Découpe et assemblage des lames. Réalisation de vides pour la réception d'éventuels éléments d'ancrage et/ou d'installations.
Critère de métré de projet: Surface mesurée entre les parements, selon documentation graphique du Projet, sans déduire les ouvertures pour les installations.
Critère de mesure de l'ouvrage: On mesurera la surface réellement exécutée selon les spécifications du Projet, sans décompter les ouvertures pour les installations.

| Code | U | Désignation | Quantité | Prix | Montant |
|---|---|---|---|---|---|
| mt12flk020ea | m | Lame horizontale à surface lisse, en aluminium prélaqué, modèle Compak AR "KNAUF", de 85 mm de largeur et 0,5 mm d'épaisseur, pour faux plafonds révisables avec trame visible. (matériau) | 10.200 | 2.11 | 21.52 |
| mt12pfk070a | m | Profilé Compak AR-CR "KNAUF", en tôle d'aluminium, finition type emboutissage, pour la mise en place de lames horizontales tous les 100 mm, dans les faux plafonds démontables, selon NF EN 13964. (matériau) | 1.000 | 2.20 | 2.20 |
| mt12pfk080a | m | Profilé en U 18/25/3050 mm, "KNAUF", couleur blanche, en aluminium laqué, selon NF EN 13964. (matériau) | 0.750 | 3.61 | 2.71 |
| mt12pek030 | U | Tige d'accroche "KNAUF" de 100 cm. (matériau) | 0.800 | 0.55 | 0.44 |
| mt12psg220 | U | Fixation composée d'une cheville et d'une vis 5x27. (matériau) | 0.800 | 0.08 | 0.06 |
| mo015 | h | Compagnon professionnel III/CP2 monteur de faux plafonds en plaques de plâtre. (main-d'œuvre) | 0.311 | 1.66 | 0.52 |
| mo082 | h | Ouvrier professionnel II/OP monteur de faux plafonds en plaques de plâtre. (main-d'œuvre) | 0.311 | 1.01 | 0.31 |
| % | % | Coûts directs complémentaires | 2 % | 27.76 | 0.56 |
|  |  | Coûts directs |  |  | 28.32 |
