# Plinthe de calcaire Marbella avec la qualité exigée par la méthode de classement de "LEVANTINA"

- Propriété du fichier: CYPE INGENIEROS, S.A.
- Format: FIEBDC-3/2002
- Zone géographique: Côte d'Ivoire
- Coûts indirects: 3.00 %
- Frais généraux: 13.00 %
- Bénéfice: 6.00 %
- TVA: 18.00 %

**FSI060** m Plinthe de calcaire Marbella avec la qualité exigée par la méthode de classement de "LEVANTINA", finition bouchardé, de 7 cm, placée avec du mortier-colle amélioré, C2 et jointoyée avec du mortier de joints cémenteux, CG1, pour joint minimum (entre 1,5 et 3 mm), avec la même tonalité des pièces.
Fourniture et mise en place de plinthe de calcaire Marbella avec la qualité exigée par la méthode de classement de "LEVANTINA", finition bouchardé, de 7 cm, couleur blanc crémeux; placée avec du mortier-colle amélioré, C2 TE, avec glissement réduit et temps ouvert allongé. Comprend le jointoiement avec du mortier de joints cémenteux, CG1, pour joint minimum (entre 1,5 et 3 mm), avec la même tonalité des pièces.
Inclut: Implantation des pièces. Découpe des pièces et réalisation des assemblages des angles rentrants et sortants. Mise en place de la plinthe. Jointoiement. Nettoyage de la plinthe.
Critère de métré de projet: Longueur moyenne selon documentation graphique du Projet, sans inclure les ouvertures des portes. Le métré par ruptures et recoupes n'a pas été incrémentée 5% de pièces de plus a été considéré dans la décomposition.
Critère de mesure de l'ouvrage: On mesurera la longueur réellement exécutée selon les spécifications du Projet.

| Code | U | Désignation | Quantité | Prix | Montant |
|---|---|---|---|---|---|
| mt18rpl020a | m | Plinthe de calcaire Marbella avec la qualité exigée par la méthode de classement de "LEVANTINA", finition bouchardé, de 7 cm, couleur blanc crémeux, provenant de Zarcilla de Ramos, Murcia (Espagne). (matériau) | 1.050 | 2.79 | 2.93 |
| mt09mcr210 | kg | Mortier-colle amélioré, C2 TE, avec résistant au glissement et temps ouvert allongé, constitué de ciment, granulats sélectionnés, additifs spéciaux et résines, pour la mise en place en couche mince de revêtements en pierre naturelle. (matériau) | 0.560 | 1.12 | 0.63 |
| mt09mcr060c | kg | Mortier de joints cémenteux, CG1, pour joint minimum entre 1,5 et 3 mm, selon NF EN 13888. (matériau) | 0.080 | 0.68 | 0.05 |
| mo023 | h | Compagnon professionnel III/CP2 carreleur en revêtements de sols. (main-d'œuvre) | 0.319 | 1.60 | 0.51 |
| % | % | Coûts directs complémentaires | 2 % | 4.12 | 0.08 |
|  |  | Coûts directs |  |  | 4.20 |
