# Nettoyage du revêtement de sol céramique en tomettes en bon état de conservation

- Propriété du fichier: CYPE INGENIEROS, S.A.
- Format: FIEBDC-3/2002
- Zone géographique: Côte d'Ivoire
- Devise: XOF
- Coûts indirects: 3.00 %
- Frais généraux: 13.00 %
- Bénéfice: 6.00 %
- TVA: 18.00 %

**FSP010** m² Nettoyage du revêtement de sol céramique en tomettes en bon état de conservation, en supprimant les taches, les sels, les efflorescences salines et les micro-organismes, via le déversement sur la surface d'une dissolution aqueuse d'acide acétique, le brossage, le rinçage et l'application postérieure d'un liquide décapant spécifique pour tomettes; en considérant un degré de complexité élevé.
Nettoyage d'un revêtement de sol céramique en tomettes en bon état de conservation, via le déversement sur la surface d'une dissolution aqueuse d'acide acétique en la laissant sécher, le brossage du revêtement et le rinçage avec abondance d'eau, en répétant le traitement jusqu'à la suppression du salpêtre de la surface; et application postérieure d'un liquide décapant spécifique pour tomettes, afin d'enlever les taches de saleté, les graisses et les micro-organismes. Comprend la protection des éléments du contour qui ne sont pas visés pour le nettoyage, la suppression mécanique des incrustations, le séchage de l'eau excédante, l'enlèvement et l'entassement des restes générés; en considérant un degrés de complexité élevé.
Inclut: Protection des éléments du contour. Application du produit de nettoyage. Brossage de la surface. Éclaircissement. Application du produit décapant. Nettoyage. Enlèvement et entassement de l'eau et des restes générés.
Critère de métré de projet: Surface mesurée selon documentation graphique du Projet.
Critère de mesure de l'ouvrage: On mesurera la surface réellement exécutée selon les spécifications du Projet.

| Code | U | Désignation | Quantité | Prix | Montant |
|---|---|---|---|---|---|
| mt08lim070 | l | Acide acétique. (matériau) | 2.400 | 783.43 | 1880.23 |
| mt08aaa010a | m³ | Eau. (matériau) | 0.012 | 955.40 | 11.46 |
| mt08lim080c | kg | Décapant spécifique pour tomette. (matériau) | 0.120 | 5866.55 | 703.99 |
| mo020 | h | Compagnon professionnel III/CP2 construction. (main-d'œuvre) | 0.357 | 1180.93 | 421.59 |
| mo077 | h | Ouvrier professionnel II/OP construction. (main-d'œuvre) | 0.179 | 752.89 | 134.77 |
| % | % | Frais de chantier des unités d'ouvrage | 2 % | 3152.04 | 63.04 |
|  |  | Coûts directs |  |  | 3215.08 |
