# Anneau de polyéthylène pour support de revêtement flottant

- Propriété du fichier: CYPE Ingenieros S.A.
- Format: FIEBDC-3/2016
- Logiciel: Générateur de prix de la construction. CYPE Ingenieros, S.A.
- Date: 09/02/2023
- Zone géographique: Côte d'Ivoire
- Devise: XOF
- Coûts indirects: 3 %
- Frais généraux: 13 %
- Bénéfice: 6 %
- TVA: 18 %

## F Aménagements et finitions

### FS Revêtements de sols

#### FSQ Planchers techniques

**FSQ070** U Anneau de polyéthylène pour support de revêtement flottant.
Support de plancher flottant constitué d'anneau de coffrage en polyéthylène, de 2 mm de hauteur et 230 mm de diamètre, sur nappe drainante, pour le remplissage postérieur avec du mortier-colle et la mise en place du revêtement (non compris dans ce prix). Comprend l'implantation.
Inclut: Implantation. Mise en place du support.
Critère pour le métré: Nombre d'unités prévues, selon documentation graphique du Projet.
Critère pour le mémoire: On mesurera le nombre d'unités réellement exécutées selon les spécifications du Projet.

| Code | U | Désignation | Quantité | Prix | Montant |
|---|---|---|---|---|---|
| mt18jrs710a | U | Support de plancher flottant constitué d'anneau de coffrage en polyéthylène, de 2 mm de hauteur et 230 mm de diamètre, pour remplissage avec du mortier-colle. (matériau) | 1 | 843.29 | 843.290 |
| mo011 | h | Compagnon professionnel III/CP2 monteur. (main-d'œuvre) | 0.125 | 1702.86 | 212.858 |
| mo080 | h | Ouvrier professionnel II/OP monteur. (main-d'œuvre) | 0.125 | 1062.7 | 132.838 |
| % | % | Frais de chantier des unités d'ouvrage | 2 % | 1188.986 | 23.780 |
|  |  | Coûts directs |  |  | 1212.766 |
