# Cirage du revêtement de sol céramique poreux placé dans l'intérieur, par application d'une couche de cire en polyéthylène glycol

- Propriété du fichier: CYPE INGENIEROS, S.A.
- Format: FIEBDC-3/2002
- Zone géographique: Côte d'Ivoire
- Devise: XOF
- Coûts indirects: 3.00 %
- Frais généraux: 13.00 %
- Bénéfice: 6.00 %
- TVA: 18.00 %

**FSR040** m² Cirage du revêtement de sol céramique poreux placé dans l'intérieur, par application d'une couche de cire en polyéthylène glycol.
Cirage d'un revêtement de sol céramique poreux situé dans l'intérieur, par application d'une couche de cire en polyéthylène glycol, selon les instructions et les dosages recommandés par le fabricant, pour la protection de la surface céramique, en évitant l'apparition de salpêtre et d'incrustations. Comprend le nettoyage préalable du revêtement, avec suppression des particules libres. Ne comprend pas le nettoyage des taches de graisse, des efflorescences salines et des incrustations.
Inclut: Nettoyage. Cirage du revêtement.
Critère de métré de projet: Surface mesurée selon documentation graphique du Projet.
Critère de mesure de l'ouvrage: On mesurera la surface réellement exécutée selon les spécifications du Projet.

| Code | U | Désignation | Quantité | Prix | Montant |
|---|---|---|---|---|---|
| mt08lim090d | kg | Cire en polyéthylène glycol, pour cirage des sols. (matériau) | 0.150 | 4917.13 | 737.57 |
| mo112 | h | Ouvrier d'exécution I/OE2 construction. (main-d'œuvre) | 0.101 | 735.32 | 74.27 |
| mo113 | h | Ouvrier d'exécution I/OE1 construction. (main-d'œuvre) | 0.068 | 722.36 | 49.12 |
| % | % | Frais de chantier des unités d'ouvrage | 2 % | 860.96 | 17.22 |
|  |  | Coûts directs |  |  | 878.18 |
