# Paillasson métallique

- Propriété du fichier: CYPE Ingenieros S.A.
- Format: FIEBDC-3/2016
- Logiciel: Générateur de prix de la construction. CYPE Ingenieros, S.A.
- Date: 30/11/2023
- Zone géographique: Côte d'Ivoire
- Devise: XOF
- Coûts indirects: 3 %
- Frais généraux: 13 %
- Bénéfice: 6 %
- TVA: 18 %

## F Aménagements et finitions

### FS Revêtements de sols

#### FSS Paillassons

**FSS020** m² Paillasson métallique.
Paillasson constitué de profilés en aluminium, de 27 mm de largeur, unis entre eux par câble d'acier inoxydable, distance entre profilés 5 mm, finition superficielle avec brosse de nylon de couleur noire, épaisseur totale 25 mm, usage intérieur et extérieur, enroulable, installé dans un décaissement de sol formé d'une fosse de 17 à 25 mm de profondeur (non comprise dans ce prix). Comprend la préparation de la surface support.
Inclut: Préparation de la surface support. Mise en place du paillasson.
Critère pour le métré: Surface mesurée selon documentation graphique du Projet.
Critère pour le mémoire: On mesurera la surface réellement exécutée selon les spécifications du Projet.

| Code | U | Désignation | Quantité | Prix | Montant |
|---|---|---|---|---|---|
| mt18fel100gha | m² | Paillasson constitué de profilés en aluminium, de 27 mm de largeur, unis entre eux par câble d'acier inoxydable, distance entre profilés 5 mm, finition superficielle avec brosse de nylon de couleur noire, épaisseur totale 25 mm, usage intérieur et extérieur, enroulable, à installer dans un décaissement de sol formé d'une fosse de 17 à 25 mm de profondeur. (matériau) | 1 | 491715.86 | 491715.860 |
| mo027 | h | Compagnon professionnel III/CP2 poseur de moquettes et de revêtements textiles. (main-d'œuvre) | 0.1 | 1825.73 | 182.573 |
| mo065 | h | Ouvrier professionnel II/OP poseur de moquettes et de revêtements textiles. (main-d'œuvre) | 0.1 | 1170.77 | 117.077 |
| % | % | Frais de chantier des unités d'ouvrage | 2 % | 492015.510 | 9840.310 |
|  |  | Coûts directs |  |  | 501855.820 |
