# Revêtement de sol vinylique homogène, antidérapant, pour utilisation dans des pièces humides, en rouleau

- Propriété du fichier: CYPE Ingenieros S.A.
- Format: FIEBDC-3/2016
- Logiciel: Générateur de prix de la construction. CYPE Ingenieros, S.A.
- Date: 28/06/2024
- Zone géographique: Côte d'Ivoire
- Devise: XOF
- Coûts indirects: 3 %
- Frais généraux: 13 %
- Bénéfice: 6 %
- TVA: 18 %

## F Aménagements et finitions

### FS Revêtements de sols

#### FSV Revêtements vinyliques

**FSV060** m² Revêtement de sol vinylique homogène, antidérapant, pour utilisation dans des pièces humides, en rouleau.
Revêtement de sol vinylique homogène, antidérapant, pour utilisation dans des pièces humides, de 2,0 mm d'épaisseur, avec des chevilles en relief, couleur à choisir; fournie en rouleaux de 200 cm de largeur; poids total: 3150 g/m²; classification pour l'usage, selon NF EN ISO 10874: classe 23 pour usage domestique; classe 34 pour usage commercial; classe 43 pour usage industriel; Euroclasse Bfl-s1 de réaction au feu, selon NF EN 13501-1. Mise en place: avec adhésif en polyuréthane bicomposant à appliquer à l'intérieur et à l'extérieur, pour le collage de revêtements de sols en PVC, sur une couche mince de nivellement.
Critère d'évaluation économique: Le prix ne comprend pas la couche mince de nivellement.
Inclut: Implantation et découpe du revêtement. Application de l'adhésif. Mise en place du revêtement. Soudure de l'assemblage et joints entre les rouleaux. Résolution des rencontres et des points singuliers. Suppression et nettoyage du matériau excédant. Nettoyage final du revêtement.
Critère pour le métré: Surface utile, mesurée selon documentation graphique du Projet, en déduisant les ouvertures de surface supérieure à 1 m².
Critère pour le mémoire: On mesurera la surface réellement exécutée selon les spécifications du Projet, en déduisant les ouvertures de surface supérieure à 1 m².

| Code | U | Désignation | Quantité | Prix | Montant |
|---|---|---|---|---|---|
| mt18adq010d | kg | Adhésif en polyuréthane bicomposant à appliquer à l'intérieur et à l'extérieur, pour le collage de revêtements de sols en PVC, sans dissolvants ni plastifiants, couleur beige. (matériau) | 0.225 | 4806.71 | 1081.510 |
| mt18dsi040a | m² | Membrane homogène en PVC, antidérapante, pour utilisation dans des pièces humides, de 2 mm d'épaisseur, avec des chevilles en relief, couleur à choisir; fournie en rouleaux de 200 cm de largeur; poids total: 3150 g/m²; classification pour l'usage, selon NF EN ISO 10874: classe 23 pour usage domestique; classe 34 pour usage commercial; classe 43 pour usage industriel; Euroclasse Bfl-s1 de réaction au feu, selon NF EN 13501-1. (matériau) | 1.1 | 23004.52 | 25304.972 |
| mo026 | h | Compagnon professionnel III/CP2 poseur de revêtements flexibles. (main-d'œuvre) | 0.541 | 1887.12 | 1020.932 |
| mo064 | h | Ouvrier professionnel II/OP poseur de revêtements flexibles. (main-d'œuvre) | 0.301 | 1209.92 | 364.186 |
| % | % | Frais de chantier des unités d'ouvrage | 2 % | 27771.600 | 555.432 |
|  |  | Coûts directs |  |  | 28327.032 |

Déchets:
- pose: mt18adq010d; facteur de déchet 0.03292
- pose: mt18dsi040a; facteur de déchet 0.0395721

## Ressources

**mt18adq010d** kg Adhésif en polyuréthane bicomposant à appliquer à l'intérieur et à l'extérieur
Données techniques: Coût énergétique 144.471 MJ; Émission de CO2 7.014 kg; Code CED 17 09 04; Masse de l'élément 1 kg; Volume 0.000667 m3
Déchets:
- emballage: re170203 Plastique. (composant de déchet); quantité 0.003 kg; Code CED 17 02 03; Masse de l'élément 1 kg; Volume 0.001667 m3

**mt18dsi040a** m² Membrane homogène en PVC
Données techniques: Coût énergétique 143.102 MJ; Émission de CO2 15.550 kg; Code CED 17 02 03; Masse de l'élément 3.15 kg; Volume 0.00525 m3
Déchets:
- emballage: re170203 Plastique; quantité 0.037 kg
