# Revêtement de sol vinylique homogène, acoustique, en rouleau

- Propriété du fichier: CYPE Ingenieros S.A.
- Format: FIEBDC-3/2016
- Logiciel: Générateur de prix de la construction. CYPE Ingenieros, S.A.
- Date: 28/06/2024
- Zone géographique: Côte d'Ivoire
- Devise: XOF
- Coûts indirects: 3 %
- Frais généraux: 13 %
- Bénéfice: 6 %
- TVA: 18 %

## F Aménagements et finitions

### FS Revêtements de sols

#### FSV Revêtements vinyliques

**FSV070** m² Revêtement de sol vinylique homogène, acoustique, en rouleau.
Revêtement de sol vinylique homogène, acoustique, de 4,0 mm d'épaisseur, avec traitement superficiel de protection PUR, couleur à choisir, et revers en mousse de polyuréthane, fourni en rouleaux de 183 cm de largeur; poids total: 4000 g/m²; classification pour l'usage, selon NF EN ISO 10874: classe 23 pour usage domestique; classe 34 pour usage commercial; classe 42 pour usage industriel; réduction du bruit des chocs 17 dB, selon NF EN ISO 10140; Euroclasse Cfl-s1 de réaction au feu, selon NF EN 13501-1. Mise en place: avec adhésif, sur une couche mince de nivellement.
Critère d'évaluation économique: Le prix ne comprend pas la couche mince de nivellement.
Inclut: Implantation et découpe du revêtement. Application de l'adhésif. Mise en place du revêtement. Soudure de l'assemblage et joints entre les rouleaux. Résolution des rencontres et des points singuliers. Suppression et nettoyage du matériau excédant. Nettoyage final du revêtement.
Critère pour le métré: Surface utile, mesurée selon documentation graphique du Projet, en déduisant les ouvertures de surface supérieure à 1 m².
Critère pour le mémoire: On mesurera la surface réellement exécutée selon les spécifications du Projet, en déduisant les ouvertures de surface supérieure à 1 m².

| Code | U | Désignation | Quantité | Prix | Montant |
|---|---|---|---|---|---|
| mt18adq020d | kg | Adhésif, à base de copolymères acryliques modifiés en dispersion aqueuse, sans dissolvants, couleur beige, à appliquer à l'intérieur, pour le collage de revêtements de sols en PVC, linoléum et moquette. (matériau) | 0.375 | 3461.49 | 1298.059 |
| mt18pha070a | m² | Membrane homogène en PVC, de 4 mm d'épaisseur, avec traitement superficiel de protection PUR, couleur à choisir et revers en mousse de polyuréthane; fournie en rouleaux de 183 cm de largeur; poids total: 4000 g/m²; classification pour l'usage, selon NF EN ISO 10874: classe 23 pour usage domestique; classe 34 pour usage commercial; classe 42 pour usage industriel; réduction du bruit des chocs 17 dB, selon NF EN ISO 10140; Euroclasse Cfl-s1 de réaction au feu, selon NF EN 13501-1. (matériau) | 1.1 | 28348.12 | 31182.932 |
| mo026 | h | Compagnon professionnel III/CP2 poseur de revêtements flexibles. (main-d'œuvre) | 0.541 | 1887.12 | 1020.932 |
| mo064 | h | Ouvrier professionnel II/OP poseur de revêtements flexibles. (main-d'œuvre) | 0.301 | 1209.92 | 364.186 |
| % | % | Frais de chantier des unités d'ouvrage | 2 % | 33866.109 | 677.322 |
|  |  | Coûts directs |  |  | 34543.431 |

Déchets:
- pose: mt18pha070a; facteur de déchet 0.0333198

## Ressources

**mt18pha070a** m² Membrane homogène en PVC
Données techniques: Coût énergétique 331.288 MJ; Émission de CO2 11.671 kg; Code CED 17 02 03; Masse de l'élément 4 kg; Volume 0.006667 m3
Déchets:
- emballage: re170203 Plastique. (composant de déchet); quantité 0.04 kg; Code CED 17 02 03; Masse de l'élément 1 kg; Volume 0.001667 m3
