# Réparation non structurale du béton, avec du mortier à base de ciment, modifié avec des polymères

- Propriété du fichier: CYPE Ingenieros S.A.
- Format: FIEBDC-3/2016
- Logiciel: Générateur de prix de la construction. CYPE Ingenieros, S.A.
- Date: 28/06/2024
- Zone géographique: Côte d'Ivoire
- Devise: XOF
- Coûts indirects: 3 %
- Frais généraux: 13 %
- Bénéfice: 6 %
- TVA: 18 %

## G Structure et gros oeuvre

### GA Transformations et réparations

#### GAE Réparation d'éléments en béton

**GAE090** m² Réparation non structurale du béton, avec du mortier à base de ciment, modifié avec des polymères.
Application manuelle de mortier thixotropique, monocomposant, modifié avec des polymères, composé de ciment, granulats sélectionnés, fumée de silice, fibres, résines synthétiques et additifs spéciaux, avec une résistance à la compression à 28 jours supérieure ou égale à 18 N/mm² et un module d'élasticité de 13000 N/mm², classe R2, type PCC, selon NF EN 1504-3, Euroclasse A1 de réaction au feu, selon NF EN 13501-1, en couche de 20 mm d'épaisseur moyenne, avec finition superficielle talochée avec taloche éponge ou taloche en bois, pour la réparation non structurale des bâtiments et des structures en béton (cavités, creux, nids de graviers, etc.).
Inclut: Humectage de la surface support. Préparation du mélange. Application du produit. Profilage des arêtes. Séchage.
Critère pour le métré: Surface mesurée selon documentation graphique du Projet.
Critère pour le mémoire: On mesurera la surface réellement exécutée selon les spécifications du Projet.

| Code | U | Désignation | Quantité | Prix | Montant |
|---|---|---|---|---|---|
| mt09rem130b | kg | Mortier thixotropique, monocomposant, modifié avec des polymères, composé de ciment, granulats sélectionnés, fumée de silice, fibres, résines synthétiques et additifs spéciaux, avec une résistance à la compression à 28 jours supérieure ou égale à 18 N/mm² et un module d'élasticité de 13000 N/mm², classe R2, type PCC, selon NF EN 1504-3, Euroclasse A1 de réaction au feu, selon NF EN 13501-1, pour réparation non structurale du béton. (matériau) | 30 | 644.58 | 19337.400 |
| mt08aaa010a | m³ | Eau. (matériau) | 0.004 | 1054.78 | 4.219 |
| mo020 | h | Compagnon professionnel III/CP2 construction. (main-d'œuvre) | 0.557 | 1887.12 | 1051.126 |
| mo113 | h | Ouvrier d'exécution I/OE1 construction. (main-d'œuvre) | 0.557 | 1164.21 | 648.465 |
| % | % | Frais de chantier des unités d'ouvrage | 2 % | 21041.210 | 420.824 |
|  |  | Coûts directs |  |  | 21462.034 |

Déchets:
- pose: mt09rem130b; facteur de déchet 0.0063

## Ressources

**mt09rem130b** kg Mortier thixotropique
Données techniques: Coût énergétique 8.384 MJ; Émission de CO2 0.544 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg
