# Réparation non structurale du béton, avec du mortier à prise rapide à base de ciment, modifié avec des polymères

- Propriété du fichier: CYPE Ingenieros S.A.
- Format: FIEBDC-3/2016
- Logiciel: Générateur de prix de la construction. CYPE Ingenieros, S.A.
- Date: 28/06/2024
- Zone géographique: Côte d'Ivoire
- Devise: XOF
- Coûts indirects: 3 %
- Frais généraux: 13 %
- Bénéfice: 6 %
- TVA: 18 %

## G Structure et gros oeuvre

### GA Transformations et réparations

#### GAE Réparation d'éléments en béton

**GAE100** m² Réparation non structurale du béton, avec du mortier à prise rapide à base de ciment, modifié avec des polymères.
Application manuelle de mortier à base de ciment hydraulique, thixotropique, à prise rapide (20 minutes) et retrait compensé, avec résistance à la compression à 28 jours supérieure à 40 N/mm², classe R2, type PCC, selon NF EN 1504-3, Euroclasse F de réaction au feu, selon NF EN 13501-1, composé de ciments spéciaux, granulats sélectionnés et résines, en couche de 10 mm d'épaisseur moyenne, avec finition superficielle talochée avec taloche éponge ou taloche en bois, pour la réparation non structurale des bâtiments et des structures en béton (cavités, creux, nids de graviers, etc.).
Inclut: Humectage de la surface support. Préparation du mélange. Application du produit. Profilage des arêtes. Séchage.
Critère pour le métré: Surface mesurée selon documentation graphique du Projet.
Critère pour le mémoire: On mesurera la surface réellement exécutée selon les spécifications du Projet.

| Code | U | Désignation | Quantité | Prix | Montant |
|---|---|---|---|---|---|
| mt09reh095a | kg | Mortier à base de ciment hydraulique, thixotropique, à prise rapide (20 minutes) et retrait compensé, avec résistance à la compression à 28 jours supérieure à 40 N/mm², classe R2, type PCC, selon NF EN 1504-3, Euroclasse F de réaction au feu, selon NF EN 13501-1, composé de ciments spéciaux, granulats sélectionnés et résines, pour réparation non structurale du béton. (matériau) | 18 | 954.93 | 17188.740 |
| mo020 | h | Compagnon professionnel III/CP2 construction. (main-d'œuvre) | 0.546 | 1887.12 | 1030.368 |
| mo113 | h | Ouvrier d'exécution I/OE1 construction. (main-d'œuvre) | 0.546 | 1164.21 | 635.659 |
| % | % | Frais de chantier des unités d'ouvrage | 2 % | 18854.767 | 377.095 |
|  |  | Coûts directs |  |  | 19231.862 |

Déchets:
- pose: mt09reh095a; facteur de déchet 0.0063

## Ressources

**mt09reh095a** kg Mortier à base de ciment hydraulique
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
