# Injection de résines dans les fissures, pour la réparation d'une structure avec présence d'eau

- Propriété du fichier: CYPE Ingenieros S.A.
- Format: FIEBDC-3/2016
- Logiciel: Générateur de prix de la construction. CYPE Ingenieros, S.A.
- Date: 28/06/2024
- Zone géographique: Côte d'Ivoire
- Devise: XOF
- Coûts indirects: 3 %
- Frais généraux: 13 %
- Bénéfice: 6 %
- TVA: 18 %

## G Structure et gros oeuvre

### GA Transformations et réparations

#### GAE Réparation d'éléments en béton

**GAE280** m Injection de résines dans les fissures, pour la réparation d'une structure avec présence d'eau.
Injection dans une fissure avec lait fluide à deux composants à base de résine d'isocyanate, sans dissolvants, (rendement: 0,5 kg/m), appliquée à l'aide d'un équipement d'injection à basse pression, pour réparation structurale dans un élément en béton submergé ou en présence d'eau, sans nécessité de sceller préalablement la fissure, qui sera fermée au contact avec le lait avec l'eau présente dans l'élément.
Critère d'évaluation économique: Le prix ne comprend ni le nettoyage de l'intérieur de la fissure ni la mise en place des injecteurs.
Inclut: Prémélange des composants du lait. Connexion du tuyau au injecteurs. Injection mécanique du lait. Déconnexion du tuyau. Nettoyage superficiel.
Critère pour le métré: Longueur mesurée selon documentation graphique du Projet.
Critère pour le mémoire: On mesurera la longueur réellement exécutée selon les spécifications du Projet.

| Code | U | Désignation | Quantité | Prix | Montant |
|---|---|---|---|---|---|
| mt09reh135a | kg | Lait fluide à deux composants à base de résine d'isocyanate, sans dissolvants, comme remplissage expansif pour injection des fissures en présence d'eau de plus de 1,0 mm de largeur, température d'application entre 5°C et 30°C, selon NF EN 1504-5. (matériau) | 0.5 | 8376.07 | 4188.035 |
| mq06eim010 | h | Matériel pour injection manuelle de mortiers fluides et résines. (matériel) | 0.128 | 808.95 | 103.546 |
| mo020 | h | Compagnon professionnel III/CP2 construction. (main-d'œuvre) | 0.156 | 1887.12 | 294.391 |
| mo112 | h | Ouvrier d'exécution I/OE2 construction. (main-d'œuvre) | 0.156 | 1183.25 | 184.587 |
| % | % | Frais de chantier des unités d'ouvrage | 2 % | 4770.559 | 95.411 |
|  |  | Coûts directs |  |  | 4865.970 |

Déchets:
- pose: mt09reh135a; facteur de déchet 0.03

## Ressources

**mt09reh135a** kg Lait fluide à deux composants à base de résine d'isocyanate
Données techniques: Coût énergétique 86.761 MJ; Émission de CO2 3.294 kg; Code CED 17 09 04; Masse de l'élément 1 kg; Volume 0.000667 m3
Déchets:
- emballage: re170203 Plastique. (composant de déchet); quantité 0.003 kg; Code CED 17 02 03; Masse de l'élément 1 kg; Volume 0.001667 m3
