# Éléments métalliques d'assemblage et d'appui, pour structures en bois, d'acier avec protection Fe/Zn 25c face à la corrosion, placés in situ

- Propriété du fichier: CYPE Ingenieros S.A.
- Format: FIEBDC-3/2016
- Logiciel: Générateur de prix de la construction. CYPE Ingenieros, S.A.
- Date: 08/07/2021
- Zone géographique: Côte d'Ivoire
- Devise: XOF
- Coûts indirects: 3 %
- Frais généraux: 13 %
- Bénéfice: 6 %
- TVA: 18 %

## G Structure et gros oeuvre

### GO Poteaux, poutres et ossatures

#### GOB Bois

**GOB140** kg Éléments métalliques d'assemblage et d'appui, pour structures en bois, d'acier avec protection Fe/Zn 25c face à la corrosion, placés in situ.
Éléments métalliques d'assemblage et d'appui, pour structures en bois, d'acier avec protection Fe/Zn 25c face à la corrosion, dans des profilés laminés de différentes séries (circulaires, carrées, rectangulaires, hexagonales et plaques), travaillés en atelier et placés in situ.

| Code | U | Désignation | Quantité | Prix | Montant |
|---|---|---|---|---|---|
| mt07emr402b | kg | Éléments d'acier avec protection Fe/Zn 25c face à la corrosion, pour l'assemblage de structures en bois (matériau) | 1 | 7884.2 | 7884.200 |
| mo048 | h | Compagnon professionnel III/CP2 charpentier bois. (main-d'œuvre) | 0.07 | 1260.47 | 88.233 |
| mo095 | h | Ouvrier professionnel II/OP charpentier bois. (main-d'œuvre) | 0.035 | 806.58 | 28.230 |
| % | % | Frais de chantier des unités d'ouvrage | 2 % | 8000.663 | 160.013 |
|  |  | Coûts directs |  |  | 8160.676 |

Déchets:
- pose: mt07emr402b Éléments d'acier avec protection Fe/Zn 25c face à la corrosion, pour l'assemblage de structures en bois; facteur de déchet 0.025

## Ressources

**mt07emr402b** kg Éléments d'acier avec protection Fe/Zn 25c face à la corrosion, pour l'assemblage de structures en bois
Données techniques: Coût énergétique 9.830 MJ; Émission de CO2 0.510 kg; Code CED 17 04 05; Masse de l'élément 1 kg; Volume 0.000476 m3
