# Tablette pour salle de bain, en verre avec supports en acier inoxydable AISI 304 peints de couleur blanche, de 400x120 mm

- Propriété du fichier: CYPE INGENIEROS, S.A.
- Format: FIEBDC-3/2002
- Zone géographique: Côte d'Ivoire
- Devise: XOF
- Coûts indirects: 3.00 %
- Frais généraux: 13.00 %
- Bénéfice: 6.00 %
- TVA: 18.00 %

**TBA060** U Tablette pour salle de bain, en verre avec supports en acier inoxydable AISI 304 peints de couleur blanche, de 400x120 mm.
Tablette pour salle de bain, en verre avec supports en acier inoxydable AISI 304 peints de couleur blanche, de 400x120 mm, fixée au support avec les fixations fournies par le fabricant. Totalement montée.
Inclut: Implantation et tracé sur le parement de l'emplacement de l'accessoire. Mise en place et fixation des accessoires de support.
Critère de métré de projet: Nombre d'unités prévues, selon documentation graphique du Projet.
Critère de mesure de l'ouvrage: On mesurera le nombre d'unités réellement mises en place selon les spécifications du Projet.

| Code | U | Désignation | Quantité | Prix | Montant |
|---|---|---|---|---|---|
| mt31abp090g | U | Tablette pour salle de bain, en verre avec supports en acier inoxydable AISI 304 peints de couleur blanche, de 400x120 mm. (matériau) | 1.000 | 27787.18 | 27787.18 |
| mo107 | h | Ouvrier professionnel II/OP plombier. (main-d'œuvre) | 0.130 | 751.60 | 97.71 |
| % | % | Coûts directs complémentaires | 2 % | 27884.89 | 557.70 |
|  |  | Coûts directs |  |  | 28442.59 |
