# Luminaire encastré pour hôpital

- Propriété du fichier: CYPE Ingenieros S.A.
- Format: FIEBDC-3/2016
- Logiciel: Générateur de prix de la construction. CYPE Ingenieros, S.A.
- Date: 06/09/2022
- Zone géographique: Côte d'Ivoire
- Devise: XOF
- Coûts indirects: 3 %
- Frais généraux: 13 %
- Bénéfice: 6 %
- TVA: 18 %

## T Équipements techniques

### TE Éclairage

#### TEI Équipements intérieurs

**TEI020** U Luminaire encastré pour hôpital.
Luminaire carré pour hôpital, de plafond, en tôle d'acier, finition thermo-émaillée, de couleur blanche finition mate, avec traitement antibactérien, non réglable, de 56 W, alimentation à 220/240 V et 50-60 Hz, de 600x600x90 mm, avec lampe LED, température de couleur 4000 K, optique constitué de réflecteur à rendement élevé, faisceau de lumière extensif 82°, diffuseur microprismatique à haute transparence, fermeture optique avec verre de sécurité trempé, cadre de recouvrement en aluminium extrudé, taux d'éblouissement unifié inférieur à 19, indice de reproduction chromatique supérieure à 80, flux lumineux 5509 lumens, degré de protection IP65, avec système de fixation et barrettes de dominos. Installation encastrée.
Critère d'évaluation économique: Le prix ne comprend pas les travaux auxiliaires de maçonnerie pour installations.
Inclut: Implantation. Montage, connexion et contrôle de son bon fonctionnement.
Critère pour le métré: Nombre d'unités prévues, selon documentation graphique du Projet.
Critère pour le mémoire: On mesurera le nombre d'unités réellement exécutées selon les spécifications du Projet.

| Code | U | Désignation | Quantité | Prix | Montant |
|---|---|---|---|---|---|
| mt34lle180bc | U | Luminaire carré pour hôpital, de plafond, en tôle d'acier, finition thermo-émaillée, de couleur blanche finition mate, avec traitement antibactérien, non réglable, de 56 W, alimentation à 220/240 V et 50-60 Hz, de 600x600x90 mm, avec lampe LED, température de couleur 4000 K, optique constitué de réflecteur à rendement élevé, faisceau de lumière extensif 82°, diffuseur microprismatique à haute transparence, fermeture optique avec verre de sécurité trempé, cadre de recouvrement en aluminium extrudé, taux d'éblouissement unifié inférieur à 19, indice de reproduction chromatique supérieure à 80, flux lumineux 5509 lumens, degré de protection IP65, avec système de fixation et barrettes de dominos, à encastrer. (matériau) | 1 | 546995 | 546995.000 |
| mo003 | h | Compagnon professionnel III/CP2 électricien. (main-d'œuvre) | 0.283 | 1585.21 | 448.614 |
| mo102 | h | Ouvrier professionnel II/OP électricien. (main-d'œuvre) | 0.283 | 986.42 | 279.157 |
| % | % | Frais de chantier des unités d'ouvrage | 2 % | 547722.771 | 10954.455 |
|  |  | Coûts directs |  |  | 558677.226 |
