# Luminaire carré de plafond Downlight à optique fixe

- Propriété du fichier: CYPE Ingenieros S.A.
- Format: FIEBDC-3/2016
- Logiciel: Générateur de prix de la construction. CYPE Ingenieros, S.A.
- Date: 08/07/2021
- Zone géographique: Côte d'Ivoire
- Devise: XOF
- Coûts indirects: 3 %
- Frais généraux: 13 %
- Bénéfice: 6 %
- TVA: 18 %

## T Équipements techniques

### TE Éclairage

#### TEI Équipements intérieurs

**TEI050** U Luminaire carré de plafond Downlight à optique fixe, de 100x100x71 mm, pour 1 DEL de 4 W, de couleur blanc chaud (3000K); avec cadre extérieur et corps intérieur d'aluminium injecté, finition thermo-émaillée, de couleur blanche; protection IP20 et isolation classe F. Installation encastrée. Comprend les lampes.

| Code | U | Désignation | Quantité | Prix | Montant |
|---|---|---|---|---|---|
| mt34ode440ag | U | Luminaire carré de plafond Downlight à optique fixe, de 100x100x71 mm, pour 1 DEL de 4 W, de couleur blanc chaud (3000K); avec cadre extérieur et corps intérieur d'aluminium injecté, finition thermo-émaillée, de couleur blanche; protection IP20 et isolation classe F. (matériau) | 1 | 122262 | 122262.000 |
| mo003 | h | Compagnon professionnel III/CP2 électricien. (main-d'œuvre) | 0.489 | 1244.56 | 608.590 |
| mo102 | h | Ouvrier professionnel II/OP électricien. (main-d'œuvre) | 0.489 | 773.51 | 378.246 |
| % | % | Frais de chantier des unités d'ouvrage | 2 % | 123248.836 | 2464.977 |
|  |  | Coûts directs |  |  | 125713.813 |

## Ressources

**mt34ode440ag** U Luminaire carré de plafond Downlight à optique fixe
Données techniques: Coût énergétique 111.968 MJ; Émission de CO2 3.219 kg
Déchets:
- emballage: re150101 Emballages en papier et en carton. (composant de déchet); quantité 0.161 kg; Code CED 15 01 01; Masse de l'élément 1 kg; Volume 0.001333 m3
- emballage: re170203 Plastique. (composant de déchet); quantité 0.081 kg; Code CED 17 02 03; Masse de l'élément 1 kg; Volume 0.001667 m3
