# Luminaire carré Downlight

- Propriété du fichier: CYPE Ingenieros S.A.
- Format: FIEBDC-3/2016
- Logiciel: Générateur de prix de la construction. CYPE Ingenieros, S.A.
- Date: 08/07/2021
- Zone géographique: Côte d'Ivoire
- Devise: XOF
- Coûts indirects: 3 %
- Frais généraux: 13 %
- Bénéfice: 6 %
- TVA: 18 %

## T Équipements techniques

### TE Éclairage

#### TEI Équipements intérieurs

**TEI050** U Luminaire carré Downlight, de 210x210x150 mm, pour 2 lampes fluorescentes compactes triples TC-TELI de 26 W, rendement 45%; cadre extérieur d'aluminium injecté; corps intérieur en tôle d'acier, finition thermo-émaillée, de couleur blanche; cadre et réflecteur en aluminium; système d'ancrage; protection IP20 et isolation classe F. Installation encastrée. Comprend les lampes.

| Code | U | Désignation | Quantité | Prix | Montant |
|---|---|---|---|---|---|
| mt34ode130a | U | Luminaire carré Downlight, de 210x210x150 mm, pour 2 lampes fluorescentes compactes triples TC-TELI de 26 W, rendement 45%; cadre extérieur d'aluminium injecté; corps intérieur en tôle d'acier, finition thermo-émaillée, de couleur blanche; cadre et réflecteur en aluminium; système d'ancrage; protection IP20 et isolation classe F, à encastrer. (matériau) | 1 | 97375.9 | 97375.900 |
| mt34tuf020y | U | Lampe fluorescente compacte TC-TELI de 26 W. (matériau) | 2 | 6744.04 | 13488.080 |
| mo003 | h | Compagnon professionnel III/CP2 électricien. (main-d'œuvre) | 0.489 | 1244.56 | 608.590 |
| mo102 | h | Ouvrier professionnel II/OP électricien. (main-d'œuvre) | 0.489 | 773.51 | 378.246 |
| % | % | Frais de chantier des unités d'ouvrage | 2 % | 111850.816 | 2237.016 |
|  |  | Coûts directs |  |  | 114087.832 |

## Ressources

**mt34ode130a** U Luminaire carré Downlight
Données techniques: Coût énergétique 479.963 MJ; Émission de CO2 13.121 kg
Déchets:
- emballage: re150101 Emballages en papier et en carton. (composant de déchet); quantité 0.143 kg; Code CED 15 01 01; Masse de l'élément 1 kg; Volume 0.001333 m3
- emballage: re170203 Plastique. (composant de déchet); quantité 0.072 kg; Code CED 17 02 03; Masse de l'élément 1 kg; Volume 0.001667 m3
