# Projecteur sur rail électrifié monophasé

- Propriété du fichier: CYPE Ingenieros S.A.
- Format: FIEBDC-3/2016
- Logiciel: Générateur de prix de la construction. CYPE Ingenieros, S.A.
- Date: 06/09/2022
- Zone géographique: Côte d'Ivoire
- Devise: XOF
- Coûts indirects: 3 %
- Frais généraux: 13 %
- Bénéfice: 6 %
- TVA: 18 %

## T Équipements techniques

### TE Éclairage

#### TEI Équipements intérieurs

**TEI190** U Projecteur sur rail électrifié monophasé.
Projecteur d'aluminium injecté, de couleur noire, avec tige en aluminium anodisé finition brillante et boîtier électrique en composé thermoplastique, non réglable, de 16 W, alimentation à 220/240 V et 50-60 Hz, de 40 de diamètre et 110 mm de hauteur, avec lampe LED non remplaçable, température de couleur 3000 K, optique constitué de réflecteur à rendement élevé, faisceau de lumière intensif 15°, indice de reproduction chromatique supérieure à 95, flux lumineux 692 lumens, degré de protection IP20. Installation sur rail électrifié monophasé.
Critère d'évaluation économique: Le prix ne comprend pas le rail électrifié monophasé.
Inclut: Implantation. Montage, connexion et contrôle de son bon fonctionnement.
Critère pour le métré: Nombre d'unités prévues, selon documentation graphique du Projet.
Critère pour le mémoire: On mesurera le nombre d'unités réellement exécutées selon les spécifications du Projet.

| Code | U | Désignation | Quantité | Prix | Montant |
|---|---|---|---|---|---|
| mt34lle280aa | U | Projecteur pour rail électrifié monophasé, d'aluminium injecté, de couleur noire, avec tige en aluminium anodisé finition brillante et boîtier électrique en composé thermoplastique, non réglable, de 16 W, alimentation à 220/240 V et 50-60 Hz, de 40 de diamètre et 110 mm de hauteur, avec lampe LED non remplaçable, température de couleur 3000 K, optique constitué de réflecteur à rendement élevé, faisceau de lumière intensif 15°, indice de reproduction chromatique supérieure à 95, flux lumineux 692 lumens, degré de protection IP20. (matériau) | 1 | 126924 | 126924.000 |
| mo003 | h | Compagnon professionnel III/CP2 électricien. (main-d'œuvre) | 0.113 | 1585.21 | 179.129 |
| mo102 | h | Ouvrier professionnel II/OP électricien. (main-d'œuvre) | 0.113 | 986.42 | 111.465 |
| % | % | Frais de chantier des unités d'ouvrage | 2 % | 127214.594 | 2544.292 |
|  |  | Coûts directs |  |  | 129758.886 |
