# Luminaire. Installation en surface

- Propriété du fichier: CYPE Ingenieros S.A.
- Format: FIEBDC-3/2016
- Logiciel: Générateur de prix de la construction. CYPE Ingenieros, S.A.
- Date: 19/09/2023
- Zone géographique: Côte d'Ivoire
- Devise: XOF
- Coûts indirects: 3 %
- Frais généraux: 13 %
- Bénéfice: 6 %
- TVA: 18 %

## T Équipements techniques

### TE Éclairage

#### TEI Équipements intérieurs

**TEI160** U Luminaire. Installation en surface.
Luminaire carré, de 652x652x100 mm, pour 4 lampes fluorescentes TL de 18 W, avec corps de luminaire en tôle d'acier, finition laquée, de couleur blanche, cornières en ABS et lames transversales striées; réflecteur en aluminium, finition brillante; ballast magnétique; protection IP20 et isolation classe F. Installation en surface. Comprend les lampes.
Inclut: Implantation. Montage, connexion et contrôle de son bon fonctionnement.
Critère pour le métré: Nombre d'unités prévues, selon documentation graphique du Projet.
Critère pour le mémoire: On mesurera le nombre d'unités réellement exécutées selon les spécifications du Projet.

| Code | U | Désignation | Quantité | Prix | Montant |
|---|---|---|---|---|---|
| mt34lam120cs | U | Luminaire carré, de 652x652x100 mm, pour 4 lampes fluorescentes TL de 18 W, avec corps de luminaire en tôle d'acier, finition laquée, de couleur blanche, cornières en ABS et lames transversales striées; réflecteur en aluminium, finition brillante; ballast magnétique; protection IP20 et isolation classe F, à installer en surface. (matériau) | 1 | 102393.68 | 102393.680 |
| mt34tuf010k | U | Tube fluorescent TL de 18 W. (matériau) | 4 | 7005.26 | 28021.040 |
| mo003 | h | Compagnon professionnel III/CP2 électricien. (main-d'œuvre) | 0.17 | 1775.02 | 301.753 |
| mo102 | h | Ouvrier professionnel II/OP électricien. (main-d'œuvre) | 0.17 | 1105.55 | 187.944 |
| % | % | Frais de chantier des unités d'ouvrage | 2 % | 130904.417 | 2618.088 |
|  |  | Coûts directs |  |  | 133522.505 |

## Ressources

**mt34lam120cs** U Luminaire carré
Données techniques: Coût énergétique 361.295 MJ; Émission de CO2 23.666 kg
Déchets:
- emballage: re150101 Emballages en papier et en carton. (composant de déchet); quantité 0.141 kg; Code CED 15 01 01; Masse de l'élément 1 kg; Volume 0.001333 m3
- emballage: re170203 Plastique. (composant de déchet); quantité 0.071 kg; Code CED 17 02 03; Masse de l'élément 1 kg; Volume 0.001667 m3
