# Grille de reprise dans porte

- Propriété du fichier: CYPE Ingenieros S.A.
- Format: FIEBDC-3/2016
- Logiciel: Générateur de prix de la construction. CYPE Ingenieros, S.A.
- Date: 13/09/2024
- Zone géographique: Côte d'Ivoire
- Devise: XOF
- Coûts indirects: 3 %
- Frais généraux: 13 %
- Bénéfice: 6 %
- TVA: 18 %

## T Équipements techniques

### TV Climatisation et ventilation

#### TVA Distribution d'air

**TVA240** U Grille de reprise dans porte.
Grille d'aluminium extrudé, anodisé couleur naturelle E6-C-0, de 225x125 mm, avec lames horizontales fixes en forme de V, avec fixation via vis visibles, montée dans une porte. Comprend les accessoires de montage et les éléments de fixation.
Inclut: Implantation. Montage et fixation de la grille sur la porte.
Critère pour le métré: Nombre d'unités prévues, selon documentation graphique du Projet.
Critère pour le mémoire: On mesurera le nombre d'unités réellement exécutées selon les spécifications du Projet.

| Code | U | Désignation | Quantité | Prix | Montant |
|---|---|---|---|---|---|
| mt42trx045aaaa | U | Grille d'aluminium extrudé, anodisé couleur naturelle E6-C-0, de 225x125 mm, avec lames horizontales fixes en forme de V, avec fixation via vis visibles. (matériau) | 1 | 22081.01 | 22081.010 |
| mo005 | h | Compagnon professionnel III/CP2 installateur de climatisation. (main-d'œuvre) | 0.157 | 1939.14 | 304.445 |
| mo104 | h | Ouvrier professionnel II/OP installateur de climatisation. (main-d'œuvre) | 0.157 | 1207.61 | 189.595 |
| % | % | Frais de chantier des unités d'ouvrage | 2 % | 22575.050 | 451.501 |
|  |  | Coûts directs |  |  | 23026.551 |

## Ressources

**mt42trx045aaaa** U Grille d'aluminium extrudé
Données techniques: Coût énergétique 22.429 MJ; Émission de CO2 1.709 kg
Déchets:
- emballage: re150101 Emballages en papier et en carton. (composant de déchet); quantité 0.072 kg; Code CED 15 01 01; Masse de l'élément 1 kg; Volume 0.001333 m3
