# Contrôleur de débit de ligne frigorifique

- Propriété du fichier: CYPE Ingenieros S.A.
- Format: FIEBDC-3/2016
- Logiciel: Générateur de prix de la construction. CYPE Ingenieros, S.A.
- Date: 08/07/2021
- Zone géographique: Côte d'Ivoire
- Devise: XOF
- Coûts indirects: 3 %
- Frais généraux: 13 %
- Bénéfice: 6 %
- TVA: 18 %

## T Équipements techniques

### TV Climatisation et ventilation

#### TVI Système Mitsubishi Heavy Industries à débit de réfrigérant variable

**TVI120** U Contrôleur de débit de ligne frigorifique, de 1 sortie pour gaz R-410A, système air-air multisplit avec débit variable de réfrigérant et récupération de chaleur, pour un maximum de 8 unités intérieures fonctionnement sur le même mode, modèle PFD1804-E "MITSUBISHI HEAVY INDUSTRIES", avec une capacité maximum d'unités intérieures connectées en aval inférieure à 18 kW, alimentation monophasée (230V/50Hz) depuis l'unité intérieure ou depuis un circuit d'alimentation indépendant, avec un câble à 3 fils et boîte de relais pour communication avec l'unité intérieure. Comprend les éléments pour la suspension au plafond.

| Code | U | Désignation | Quantité | Prix | Montant |
|---|---|---|---|---|---|
| mt42mhi550f | U | Contrôleur de débit de ligne frigorifique, de 1 sortie pour gaz R-410A, système air-air multisplit avec débit variable de réfrigérant et récupération de chaleur, pour un maximum de 8 unités intérieures fonctionnement sur le même mode, modèle PFD1804-E "MITSUBISHI HEAVY INDUSTRIES", avec une capacité maximum d'unités intérieures connectées en aval inférieure à 18 kW, alimentation monophasée (230V/50Hz) depuis l'unité intérieure ou depuis un circuit d'alimentation indépendant, avec un câble à 3 fils et boîte de relais pour communication avec l'unité intérieure. (matériau) | 1 | 931209 | 931209.000 |
| mt42www090 | U | Kit de support pour la suspension du plafond, constitué de quatre tiges filetées en acier galvanisé, avec leurs chevilles, écrous et rondelles correspondants. (matériau) | 1 | 17172.3 | 17172.300 |
| mo005 | h | Compagnon professionnel III/CP2 installateur de climatisation. (main-d'œuvre) | 0.611 | 1244.56 | 760.426 |
| mo104 | h | Ouvrier professionnel II/OP installateur de climatisation. (main-d'œuvre) | 0.611 | 773.51 | 472.615 |
| % | % | Frais de chantier des unités d'ouvrage | 2 % | 949614.341 | 18992.287 |
|  |  | Coûts directs |  |  | 968606.628 |
