# Unité intérieure d'air conditionné, à cassette, apparente, pour système VRV-5, pour gaz R-32

- Propriété du fichier: CYPE Ingenieros S.A.
- Format: FIEBDC-3/2016
- Logiciel: Générateur de prix de la construction. CYPE Ingenieros, S.A.
- Date: 28/06/2024
- Zone géographique: Côte d'Ivoire
- Devise: XOF
- Coûts indirects: 3 %
- Frais généraux: 13 %
- Bénéfice: 6 %
- TVA: 18 %

## T Équipements techniques

### TV Climatisation et ventilation

#### TVK Système Daikin à débit de réfrigérant variable

**TVK040** U Unité intérieure d'air conditionné, à cassette, apparente, pour système VRV-5, pour gaz R-32.
Unité intérieure d'air conditionné, pour système VRV-5 (Volume de Réfrigérant Variable), pour gaz R-32, à cassette, apparente, à 4 voies, modèle FXUA50A "DAIKIN", alimentation monophasée (230V/50Hz), puissance frigorifique nominale 5,6 kW (température de bulbe sec de l'air intérieur 27°C, température de bulbe humide de l'air intérieur 19°C, température de bulbe sec de l'air extérieur 35°C), puissance calorifique nominale 6,3 kW (température de bulbe sec de l'air intérieur 20°C, température de bulbe sec de l'air extérieur 7°C), consommation électrique nominale en refroidissement 29 W, consommation électrique nominale en chauffage 29 W, pression sonore à faible vitesse 33 dBA, débit d'air à vitesse élevée 17 m³/min, de 198x950x950 mm (à profil bas), poids 26 kg, détendeur électronique, pompe de drainage, bloc de terminaux F1-F2 pour câble de 2 rangées de transmission et contrôle (bus D-III Net) à unité extérieur, contrôle par microprocesseur, orientation verticale automatique (distribution uniforme de l'air), signal de nettoyage de filtre et filtre d'air de succion, avec possibilité de fermer une ou deux voies de soufflage pour faciliter l'installation dans les angles et dans les couloirs. Régulation: contrôle à distance multifonction, modèle Madoka BRC1H52W. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai211a | U | Unité intérieure d'air conditionné, pour système VRV-5 (Volume de Réfrigérant Variable), pour gaz R-32, à cassette, apparente, à 4 voies, modèle FXUA50A "DAIKIN", alimentation monophasée (230V/50Hz), puissance frigorifique nominale 5,6 kW (température de bulbe sec de l'air intérieur 27°C, température de bulbe humide de l'air intérieur 19°C, température de bulbe sec de l'air extérieur 35°C), puissance calorifique nominale 6,3 kW (température de bulbe sec de l'air intérieur 20°C, température de bulbe sec de l'air extérieur 7°C), consommation électrique nominale en refroidissement 29 W, consommation électrique nominale en chauffage 29 W, pression sonore à faible vitesse 33 dBA, débit d'air à vitesse élevée 17 m³/min, de 198x950x950 mm (à profil bas), poids 26 kg, détendeur électronique, pompe de drainage, bloc de terminaux F1-F2 pour câble de 2 rangées de transmission et contrôle (bus D-III Net) à unité extérieur, contrôle par microprocesseur, orientation verticale automatique (distribution uniforme de l'air), signal de nettoyage de filtre et filtre d'air de succion, avec possibilité de fermer une ou deux voies de soufflage pour faciliter l'installation dans les angles et dans les couloirs. (matériau) | 1 | 1650663.84 | 1650663.840 |
| mt42www090 | U | Kit de support pour la suspension du plafond, constitué de quatre tiges filetées en acier galvanisé, avec leurs chevilles, écrous et rondelles correspondants. (matériau) | 1 | 18603.79 | 18603.790 |
| mt42dai508a | U | Contrôle à distance multifonction, modèle Madoka BRC1H52W "DAIKIN", couleur blanche, avec programmation hebdomadaire, possibilité de sélectionner le mode standard ou le mode simplifié pour les hôtels, fonction marche/arrêt, changement de mode de fonctionnement, limitation de la température de consigne, sélection de la vitesse du ventilateur et fonctions avancées à l'aide de l'App pour smartphone avec connectivité Bluetooth Low Energy (BLE). (matériau) | 1 | 176736.04 | 176736.040 |
| mt35aia090aa | m | Tube rigide en PVC, branchable, courbable à chaud, de couleur noire, de 16 mm de diamètre nominal, pour climatisation fixe en surface. Résistance à la compression 1250 N, résistance à l'impact 2 joules, température de travail -5°C jusqu'à 60°C, avec degré de protection IP547 selon NF EN 60529, propriétés électriques: isolant, non propagateur de la flamme. Selon NF EN 61386-1 et NF EN 61386-22. Comprend les colliers, les éléments de fixation et les accessoires (courbes, manchons, tés, coudes et courbes flexibles). (matériau) | 3 | 1041.73 | 3125.190 |
| mt42dai900 | m | Câble bus à 2 fils, de 0,5 mm² de section par fil (matériau) | 3 | 676.5 | 2029.500 |
| mo005 | h | Compagnon professionnel III/CP2 installateur de climatisation. (main-d'œuvre) | 1.132 | 1939.14 | 2195.106 |
| mo104 | h | Ouvrier professionnel II/OP installateur de climatisation. (main-d'œuvre) | 1.132 | 1207.61 | 1367.015 |
| % | % | Frais de chantier des unités d'ouvrage | 2 % | 1854720.481 | 37094.410 |
|  |  | Coûts directs |  |  | 1891814.891 |

Déchets:
- pose: mt35aia090aa; facteur de déchet 0.0275
- pose: mt42dai900 Câble bus à 2 fils, de 0,5 mm² de section par fil; facteur de déchet 0.0165111

## Ressources

**mt42dai211a** U Unité intérieure d'air conditionné
Données techniques: Coût énergétique 1202.440 MJ; Émission de CO2 82.273 kg
Déchets:
- emballage: re150101 Emballages en papier et en carton. (composant de déchet); quantité 0.18 kg; Code CED 15 01 01; Masse de l'élément 1 kg; Volume 0.001333 m3
- emballage: re170203 Plastique. (composant de déchet); quantité 0.09 kg; Code CED 17 02 03; Masse de l'élément 1 kg; Volume 0.001667 m3

**mt35aia090aa** m Tube rigide en PVC
Données techniques: Coût énergétique 11.626 MJ; Émission de CO2 0.577 kg; Code CED 17 02 03; Masse de l'élément 0.12 kg; Volume 0.0002 m3

**mt42dai900** m Câble bus à 2 fils, de 0,5 mm² de section par fil
Données techniques: Coût énergétique 1.694 MJ; Émission de CO2 0.087 kg; Code CED 17 04 11; Masse de l'élément 0.045 kg; Volume 0.00003 m3
Déchets:
- emballage: re150101 Emballages en papier et en carton; quantité 0.065 kg
