# Terminal de ventilation, de paroi

- Propriété du fichier: CYPE Ingenieros S.A.
- Format: FIEBDC-3/2016
- Logiciel: Générateur de prix de la construction. CYPE Ingenieros, S.A.
- Date: 28/06/2024
- Zone géographique: Côte d'Ivoire
- Devise: XOF
- Coûts indirects: 3 %
- Frais généraux: 13 %
- Bénéfice: 6 %
- TVA: 18 %

## T Équipements techniques

### TV Climatisation et ventilation

#### TVM Ventilation mécanique pour logements

**TVM110** U Terminal de ventilation, de paroi.
Bouche de ventilation en acier inoxydable, pour conduit de 160 mm de diamètre, avec enjoliveur avec visière contre la pluie et maille de protection contre l'entrée de feuilles et d'oiseaux.
Inclut: Implantation. Mise en place.
Critère pour le métré: Nombre d'unités prévues, selon documentation graphique du Projet.
Critère pour le mémoire: On mesurera le nombre d'unités réellement exécutées selon les spécifications du Projet.

| Code | U | Désignation | Quantité | Prix | Montant |
|---|---|---|---|---|---|
| mt42svi510b | U | Bouche de ventilation en acier inoxydable, pour conduit de 160 mm de diamètre, avec enjoliveur avec visière contre la pluie et maille de protection contre l'entrée de feuilles et d'oiseaux. (matériau) | 1 | 49313.92 | 49313.920 |
| mo005 | h | Compagnon professionnel III/CP2 installateur de climatisation. (main-d'œuvre) | 0.171 | 1939.14 | 331.593 |
| mo104 | h | Ouvrier professionnel II/OP installateur de climatisation. (main-d'œuvre) | 0.171 | 1207.61 | 206.501 |
| % | % | Frais de chantier des unités d'ouvrage | 2 % | 49852.014 | 997.040 |
|  |  | Coûts directs |  |  | 50849.054 |
