# Unité eau-eau pompe à chaleur géothermique

- Propriété du fichier: CYPE Ingenieros S.A.
- Format: FIEBDC-3/2016
- Logiciel: Générateur de prix de la construction. CYPE Ingenieros, S.A.
- Date: 09/07/2021
- Zone géographique: Côte d'Ivoire
- Devise: XOF
- Coûts indirects: 3 %
- Frais généraux: 13 %
- Bénéfice: 6 %
- TVA: 18 %

## T Équipements techniques

### TV Climatisation et ventilation

#### TVP PAC et roof-top

**TVP140** U Unité eau-eau pompe à chaleur géothermique, pour chauffage et production d'E.C.S., alimentation triphasée à 400 V, puissance calorifique nominale 9,4 kW, COP 4,24, puissance sonore 46 dBA, dimensions 596x690x1845 mm, poids 229 kg, pour gaz réfrigérant R-407C, avec pompes de circulation de débit variable classe d'efficacité énergétique A pour les circuits primaire et secondaire, compresseur de type scroll, contrôle de l'équilibre énergétique, écran d'information graphique, résistance électrique sélectionnable pour 3, 6 ou 9 kW, échangeurs en acier inoxydable, vanne motorisée à 3 voies, ballon échangeur d'E.C.S. de 180 l de capacité, sondes de température, pressostat, filtre, manomètres, vanne de sécurité et vannes de passage. Totalement montée, connectée et mise en marche par l'entreprise installatrice pour le contrôle de son bon fonctionnement.

| Code | U | Désignation | Quantité | Prix |
|---|---|---|---|---|
| mt42bci020id | U | Unité eau-eau pompe à chaleur géothermique, pour chauffage et production d'E.C.S., alimentation triphasée à 400 V, puissance calorifique nominale 9,4 kW, COP 4,24, puissance sonore 46 dBA, dimensions 596x690x1845 mm, poids 229 kg, pour gaz réfrigérant R-407C, avec pompes de circulation de débit variable classe d'efficacité énergétique A pour les circuits primaire et secondaire, compresseur de type scroll, contrôle de l'équilibre énergétique, écran d'information graphique, résistance électrique sélectionnable pour 3, 6 ou 9 kW, échangeurs en acier inoxydable, vanne motorisée à 3 voies, ballon échangeur d'E.C.S. de 180 l de capacité, sondes de température, pressostat, filtre, manomètres, vanne de sécurité et vannes de passage. (matériau) | 1 |  |
| mt42www050 | U | Thermomètre bimétallique, diamètre de sphère de 100 mm, avec prise verticale, avec tube plongeur en 1/2", échelle de température de 0 à 120°C. (matériau) | 2 | 16391.8 |
| mt37sve010c | U | Vanne à sphère en laiton nickelé à visser de 3/4". (matériau) | 4 | 4641.29 |
| mt37sve010d | U | Vanne à sphère en laiton nickelé à visser de 1". (matériau) | 2 | 7654.72 |
| mo005 | h | Compagnon professionnel III/CP2 installateur de climatisation. (main-d'œuvre) | 11.163 | 1244.56 |
| mo104 | h | Ouvrier professionnel II/OP installateur de climatisation. (main-d'œuvre) | 11.163 | 773.51 |
| % | % | Frais de chantier des unités d'ouvrage | 2 % |  |

## Ressources

**mt42bci020id** U Unité eau-eau pompe à chaleur géothermique
Données techniques: Coût énergétique 24543.599 MJ; Émission de CO2 711.528 kg
Déchets:
- emballage: re150101 Emballages en papier et en carton. (composant de déchet); quantité 3.219 kg; Code CED 15 01 01; Masse de l'élément 1 kg; Volume 0.001333 m3
- emballage: re170201 Bois. (composant de déchet); quantité 3.674 kg; Code CED 17 02 01; Masse de l'élément 1 kg; Volume 0.000909 m3

**mt37sve010c** U Vanne à sphère en laiton nickelé à visser de 3/4"
Données techniques: Coût énergétique 180.439 MJ; Émission de CO2 9.983 kg
Déchets:
- emballage: re150101 Emballages en papier et en carton; quantité 0.072 kg

**mt37sve010d** U Vanne à sphère en laiton nickelé à visser de 1"
Données techniques: Coût énergétique 211.239 MJ; Émission de CO2 11.677 kg
Déchets:
- emballage: re150101 Emballages en papier et en carton; quantité 0.072 kg
