# Joint de dilatation en toiture terrasse froide, inaccessible. Imperméabilisation avec des membranes bitumineuses

- Propriété du fichier: CYPE INGENIEROS, S.A.
- Format: FIEBDC-3/2002
- Zone géographique: Côte d'Ivoire
- Devise: XOF
- Coûts indirects: 3.00 %
- Frais généraux: 13.00 %
- Bénéfice: 6.00 %
- TVA: 18.00 %

## E Enveloppe et finition extérieure

### ET Couvertures de toitures terrasses

#### ETI Points singuliers

**ETI320** m Joint de dilatation en toiture terrasse froide, inaccessible. Imperméabilisation avec des membranes bitumineuses.
Joint de dilatation en toiture terrasse froide, inaccessible, autoprotégée, type conventionnelle. Imperméabilisation: deux bandes adhérentes, de membrane en bitume modifié par élastomère SBS, LBM(SBS)-30-FP, avec une armature de feutre de polyester renforcé et stabilisé de 150 g/m², de surface non protégée, de 30 cm de largeur chacune, totalement adhérées au support avec un chalumeau, de chaque côté de la liaison, impression préalable avec émulsion bitumineuse anionique avec charges; bande de renfort de 50 cm de largeur, réalisée à partir de membrane en bitume modifié par élastomère SBS, LBM(SBS)-40-FP, avec une armature de feutre de polyester non tissé de 160 g/m², de surface non protégée, en formant un pli sans adhérer dans la zone du joint; cordon de remplissage pour joint de dilatation, de mastic avec une base bitumineuse type BH-II, de 20 mm de diamètre; et bande de finalisation de 33 cm de largeur, réalisée à partir de membrane en bitume modifié par élastomère SBS, LBM(SBS)-50/G-FP, avec une armature de feutre de polyester renforcé et stabilisé de 150 g/m², avec une autoprotection minérale de couleur rouge soudée à l'imperméabilisation de la toiture, en formant un pli sans adhérer dans la zone du joint, sur le cordon de remplissage.
Inclut: Nettoyage et préparation de la surface. Application de l'émulsion bitumineuse. Mise en place des bandes d'adhérence. Mise en place de la bande de renfort. Mise en place du cordon de remplissage à l'intérieur du joint. Mise en place de la bande de finalisation.
Critère pour le métré: Longueur mesurée en projection horizontale, selon documentation graphique du Projet.
Critère pour le mémoire: On mesurera, en projection horizontale, la longueur réellement exécutée selon les spécifications du Projet.

| Code | U | Désignation | Quantité | Prix | Montant |
|---|---|---|---|---|---|
| mt14iea020c | kg | Émulsion bitumineuse anionique avec charges. (matériau) | 0.180 | 2788.88 | 502.00 |
| mt14lba010i | m² | Membrane en bitume modifié par élastomère SBS, LBM(SBS)-30-FP, de 3 mm d'épaisseur, masse nominale 3 kg/m², avec une armature de feutre de polyester renforcé et stabilisé de 150 g/m², de surface non protégée. Selon NF EN 13707. (matériau) | 0.600 | 3641.95 | 2185.17 |
| mt14lba010g | m² | Membrane en bitume modifié par élastomère SBS, LBM(SBS)-40-FP, de 3,5 mm d'épaisseur, masse nominale 4 kg/m², avec une armature de feutre de polyester non tissé de 160 g/m², de surface non protégée. Selon NF EN 13707. (matériau) | 0.525 | 5856.64 | 3074.74 |
| mt15sja010i | m | Cordon de remplissage pour joint de dilatation, de mastic avec une base bitumineuse type BH-II, de 20 mm de diamètre. (matériau) | 1.050 | 2047.36 | 2149.73 |
| mt14lga010eb | m² | Membrane en bitume modifié par élastomère SBS, LBM(SBS)-50/G-FP, de 3,5 mm d'épaisseur, masse nominale 5 kg/m², avec une armature de feutre de polyester renforcé et stabilisé de 150 g/m², avec une autoprotection minérale de couleur rouge. Selon NF EN 13707. (matériau) | 0.330 | 7677.62 | 2533.61 |
| op00sop010 |  | Chalumeau pour soudure de membranes bitumineuses. | 1.000 | 0.00 | 0.00 |
| mo029 | h | Compagnon professionnel III/CP2 poseur de membranes d'étanchéité. (main-d'œuvre) | 0.137 | 1887.12 | 258.54 |
| mo067 | h | Ouvrier professionnel II/OP poseur de membranes d'étanchéité. (main-d'œuvre) | 0.137 | 1209.92 | 165.76 |
| % | % | Frais de chantier des unités d'ouvrage | 2 % | 10869.55 | 217.39 |
|  |  | Coûts directs |  |  | 11086.94 |
