# Plancher surélevé sur vide sanitaire, en béton

- Propriété du fichier: CYPE INGENIEROS, S.A.
- Format: FIEBDC-3/2002
- Zone géographique: Côte d'Ivoire
- Devise: XOF
- Coûts indirects: 3.00 %
- Frais généraux: 13.00 %
- Bénéfice: 6.00 %
- TVA: 18.00 %

## G Structure et gros oeuvre

### GB Planchers bas

#### GBC Planchers surélevés

**GBC010** m² Plancher surélevé sur vide sanitaire, en béton.
Plancher surélévé sur vide sanitaire, en béton armé de 20+4 cm de hauteur, sur coffrage perdu de pièces en polypropylène recyclé, réalisé en béton confectionné sur le chantier BCN: CPJ-CEM II/A 32,5 - TP - B 30 - 5/15 - E: 2a - BA - P 18-305, coulage avec des moyens manuels, et treillis soudé 100x250 mm et Ø 5,0-5,0 mm, en acier Fe E 500 comme armature de répartition, placé sur des séparateurs homologués en dalle de compression de 4 cm d'épaisseur; avec des joints de retrait de 5 mm d'épaisseur, via découpe avec un disque à diamant; appuyé dans son ensemble sur une base en béton de propreté. Comprend le panneau de polystyrène expansé de 30 mm d'épaisseur, pour l'exécution des joints de dilatation.
Critère d'évaluation économique: Le prix ne comprend ni la couche de béton de propreté ni les pièces spéciales.
Inclut: Implantation des pièces. Découpe des pièces. Mise en place et montage des pièces. Résolution des liaisons. Réalisation des orifices de passage des installations. Mise en place des éléments de réservation pour le passage des installations. Mise en place du treillis soudé. Préparation du béton. Coulage, extension et vibrage du béton. Réglage et nivellement de la dalle de compression. Séchage du béton. Implantation des joints de retrait. Découpe du béton. Nettoyage final des joints de retrait.
Critère pour le métré: Surface mesurée selon documentation graphique du Projet.
Critère pour le mémoire: On mesurera la surface réellement exécutée selon les spécifications du Projet, en déduisant la surface occupée par les poteaux situés dans le périmètre.

| Code | U | Désignation | Quantité | Prix | Montant |
|---|---|---|---|---|---|
| mt07cid010j | m² | Coffrage perdu avec pièces en polypropylène recyclé, de 50x50x20 cm, pour planchers surélevés sur vide sanitaire. (matériau) | 1.050 | 7564.23 | 7942.44 |
| mt08var050 | kg | Fil de fer galvanisé pour attacher, de 1,30 mm de diamètre. (matériau) | 0.005 | 1054.78 | 5.27 |
| mt07ame100dec | m² | Treillis soudé 100x250 mm, fils porteurs de 5 mm de diamètre et fils de répartition de 5 mm de diamètre, en acier Fe E 500. (matériau) | 1.100 | 1751.06 | 1926.17 |
| mt08aaa010a | m³ | Eau. (matériau) | 0.016 | 1054.78 | 16.88 |
| mt01arg000a | m³ | Sable criblé. (matériau) | 0.033 | 16004.97 | 528.16 |
| mt01arg001ag | m³ | Gros granulats homogénéisés, de taille maximale 12,5 mm. (matériau) | 0.062 | 17276.22 | 1071.13 |
| mt08cem000a | kg | Ciment gris en sacs. (matériau) | 41.348 | 76.65 | 3169.32 |
| mt07aco020m | U | Séparateur homologué pour treillis soudé. (matériau) | 1.000 | 68.65 | 68.65 |
| mt16pea020c | m² | Panneau rigide en polystyrène expansé, selon NF EN 13163, usinage latéral droit, de 30 mm d'épaisseur, résistance thermique 0,8 m²K/W, conductivité thermique 0,036 W/(mK), pour joint de dilatation. (matériau) | 0.053 | 1699.71 | 90.08 |
| mq06vib020 | h | Règle vibrante de 3 m. (matériel) | 0.082 | 2453.11 | 201.16 |
| mq06hor010 | h | Bétonnière électrique avec une capacité de gâchage de 160 l. (matériel) | 0.053 | 1618.08 | 85.76 |
| mq06cor020 | h | Équipement pour découpage de joints dans les dallages en béton. (matériel) | 0.075 | 4990.26 | 374.27 |
| op00sie010 |  | Scie sauteuse. | 1.000 | 0.00 | 0.00 |
| op00amo010 |  | Rectifieuse ou scie radiale. | 1.000 | 0.00 | 0.00 |
| au00auh040 |  | Vibreur de béton, électrique. | 1.000 | 0.00 | 0.00 |
| mo044 | h | Compagnon professionnel III/CP2 coffreur. (main-d'œuvre) | 0.012 | 1963.87 | 23.57 |
| mo091 | h | Ouvrier professionnel II/OP coffreur. (main-d'œuvre) | 0.012 | 1258.27 | 15.10 |
| mo043 | h | Compagnon professionnel III/CP2 ferrailleur. (main-d'œuvre) | 0.025 | 1963.87 | 49.10 |
| mo090 | h | Ouvrier professionnel II/OP ferrailleur. (main-d'œuvre) | 0.025 | 1258.27 | 31.46 |
| mo112 | h | Ouvrier d'exécution I/OE2 construction. (main-d'œuvre) | 0.105 | 1183.25 | 124.24 |
| % | % | Frais de chantier des unités d'ouvrage | 2 % | 15722.76 | 314.46 |
|  |  | Coûts directs |  |  | 16037.22 |
