# Ouverture d'une baie murée avec maçonnerie de briques en terre cuite, en mur de maçonnerie

- Propriété du fichier: CYPE INGENIEROS, S.A.
- Format: FIEBDC-3/2002
- Zone géographique: Côte d'Ivoire
- Devise: XOF
- Coûts indirects: 3.00 %
- Frais généraux: 13.00 %
- Bénéfice: 6.00 %
- TVA: 18.00 %

## G Structure et gros oeuvre

### GM Murs

#### GMD Démolition

**GMD100** m³ Ouverture d'une baie murée avec maçonnerie de briques en terre cuite, en mur de maçonnerie.
Ouverture d'une baie murée avec en maçonnerie de briques creuses en terre cuite, revêtue, en mur de maçonnerie, avec des moyens manuels en considérant un degré de complexité élevé, et chargement manuel dans le camion ou la benne.
Inclut: Démolition de l'élément. Fragmentation des décombres en pièces maniables. Retrait et stockage des décombres. Nettoyage des restes d'ouvrage. Chargement manuel des décombres dans le camion ou la benne.
Critère pour le métré: Volume mesuré selon documentation graphique du Projet.
Critère pour le mémoire: On mesurera le volume réellement démoli selon les spécifications du Projet.

| Code | U | Désignation | Quantité | Prix | Montant |
|---|---|---|---|---|---|
| mo112 | h | Ouvrier d'exécution I/OE2 construction. (main-d'œuvre) | 1.476 | 1183.25 | 1746.48 |
| mo113 | h | Ouvrier d'exécution I/OE1 construction. (main-d'œuvre) | 8.856 | 1164.21 | 10310.24 |
| % | % | Frais de chantier des unités d'ouvrage | 2 % | 12056.72 | 241.13 |
|  |  | Coûts directs |  |  | 12297.85 |
