# Poêle à granulés

- Propriété du fichier: CYPE INGENIEROS, S.A.
- Format: FIEBDC-3/2002
- Zone géographique: Côte d'Ivoire
- Devise: XOF
- Coûts indirects: 3.00 %
- Frais généraux: 13.00 %
- Bénéfice: 6.00 %
- TVA: 18.00 %

## T Équipements techniques

### TC ECS et chauffage

#### TCB Biomasse

**TCB010** U Poêle à granulés.
Poêle à granulés, puissance thermique nominale totale de 5,3 à 17,5 kW (puissance thermique à l'air 5 kW et puissance thermique à l'eau 12,5 kW), rendement 92,5%, volume chauffable, calculé avec une exigence de 40 W/m³, 430 m³, revêtement d'acier couleur anthracite, système de ventilation forcée contrôlée électroniquement, avec possibilité d'alimentation d'un système de chauffage par radiateurs ou par plancher chauffant, ou de production d'E.C.S., avec contrôle à distance, composée de frontal (porte, grille et porte inférieure) en fonte, foyer de briques réfractaires, brûleur en fonte, verre vitrocéramique résistant à 800°C, panneau de contrôle avec écran led, thermostat-programmateur, poignée cachée pour ouverture, système de circulation d'eau chaude avec pompe et vase d'expansion et réservoir pour granulés de 56,5 litres. Comprend les accessoires de connexion au conduit d'évacuation des produits de la combustion, sans inclure ce conduit. Totalement montée et connectée.
Inclut: Implantation du chauffage. Présentation des éléments. Montage du poêle et de ses accessoires. Connexion au conduit d'évacuation.
Critère pour le métré: Nombre d'unités prévues, selon documentation graphique du Projet.
Critère pour le mémoire: On mesurera le nombre d'unités réellement exécutées selon les spécifications du Projet.

| Code | U | Désignation | Quantité | Prix | Montant |
|---|---|---|---|---|---|
| mt38arc030fn | U | Poêle à granulés, puissance thermique nominale totale de 5,3 à 17,5 kW (puissance thermique à l'air 5 kW et puissance thermique à l'eau 12,5 kW), rendement 92,5%, volume chauffable, calculé avec une exigence de 40 W/m³, 430 m³, revêtement d'acier couleur anthracite, système de ventilation forcée contrôlée électroniquement, avec possibilité d'alimentation d'un système de chauffage par radiateurs ou par plancher chauffant, ou de production d'E.C.S., avec contrôle à distance, composée de frontal (porte, grille et porte inférieure) en fonte, foyer de briques réfractaires, brûleur en fonte, verre vitrocéramique résistant à 800°C, panneau de contrôle avec écran led, thermostat-programmateur, poignée cachée pour ouverture, système de circulation d'eau chaude avec pompe et vase d'expansion et réservoir pour granulés de 56,5 litres, selon NF EN 13240. (matériau) | 1.000 | 3541168.63 | 3541168.63 |
| mt38arc600a | U | Mise en marche et formation au maniement de poêle à granulés. (matériau) | 1.000 | 50737.62 | 50737.62 |
| mo004 | h | Compagnon professionnel III/CP2 chauffagiste. (main-d'œuvre) | 1.054 | 1939.14 | 2043.85 |
| mo103 | h | Ouvrier professionnel II/OP chauffagiste. (main-d'œuvre) | 1.054 | 1207.61 | 1272.82 |
| % | % | Frais de chantier des unités d'ouvrage | 2 % | 3595222.92 | 71904.46 |
|  |  | Coûts directs |  |  | 3667127.38 |
