# Équipement de régulation et de contrôle de zone

- Propriété du fichier: CYPE INGENIEROS, S.A.
- Format: FIEBDC-3/2002
- Zone géographique: Côte d'Ivoire
- Devise: XOF
- Coûts indirects: 3.00 %
- Frais généraux: 13.00 %
- Bénéfice: 6.00 %
- TVA: 18.00 %

## T Équipements techniques

### TC ECS et chauffage

#### TCM Émetteurs à eau

**TCM180** U Équipement de régulation et de contrôle de zone.
Système pour contrôle de la température de l'eau en sortie par actionnement de la vanne motorisée à 3 voies, contrôle de la chaudière, de la production d'E.C.S. et de la pompe de circulation et programmation hebdomadaire avec 9 horaires préconfigurés et 4 horaires de programmation libre, dans les installations de chauffage, constitué de centrale de contrôle, sonde de température de départ et sonde de température extérieure, thermostat numérique programmable, antenne pour connexion via radio de la centrale de contrôle avec les thermostats et vanne à soupape à 3 voies, de 3/4" de diamètre. Totalement monté, connecté et testé.
Inclut: Implantation, mise en place et fixation de la vanne de zone et du thermostat d'ambiance. Connexion de la vanne de zone à la tuyauterie. Connexion électrique et de communication.
Critère pour le métré: Nombre d'unités prévues, selon documentation graphique du Projet.
Critère pour le mémoire: On mesurera le nombre d'unités réellement exécutées selon les spécifications du Projet.

| Code | U | Désignation | Quantité | Prix | Montant |
|---|---|---|---|---|---|
| mt38esu083c | U | Vanne à soupape à 3 voies, de 3/4" de diamètre. (matériau) | 1.000 | 88828.09 | 88828.09 |
| mt38esu058a | U | Système pour contrôle de la température de l'eau en sortie par actionnement de la vanne motorisée à 3 voies, contrôle de la chaudière, de la production d'E.C.S. et de la pompe de circulation et programmation hebdomadaire avec 9 horaires préconfigurés et 4 horaires de programmation libre, dans les installations de chauffage, constitué de centrale de contrôle, sonde de température de départ et sonde de température extérieure. (matériau) | 1.000 | 314599.23 | 314599.23 |
| mt38esu038a | U | Thermostat numérique programmable, dimensions 80x80x26,5 mm, avec communication par radio avec la centrale et capteur d'humidité. (matériau) | 1.000 | 131719.93 | 131719.93 |
| mt38esu104a | U | Antenne pour connexion via radio de la centrale de contrôle avec les thermostats. (matériau) | 1.000 | 95986.69 | 95986.69 |
| mo004 | h | Compagnon professionnel III/CP2 chauffagiste. (main-d'œuvre) | 0.738 | 1939.14 | 1431.09 |
| mo103 | h | Ouvrier professionnel II/OP chauffagiste. (main-d'œuvre) | 0.738 | 1207.61 | 891.22 |
| % | % | Frais de chantier des unités d'ouvrage | 2 % | 633456.25 | 12669.13 |
|  |  | Coûts directs |  |  | 646125.38 |
