# Compteur de gazole

- Propriété du fichier: CYPE INGENIEROS, S.A.
- Format: FIEBDC-3/2002
- Zone géographique: Côte d'Ivoire
- Devise: XOF
- Coûts indirects: 3.00 %
- Frais généraux: 13.00 %
- Bénéfice: 6.00 %
- TVA: 18.00 %

## T Équipements techniques

### TC ECS et chauffage

#### TCQ Combustibles liquides

**TCQ270** U Compteur de gazole.
Compteur de gazole, à visser, de 3/8" de diamètre nominal, débit maximal de 200 l/h et température maximale du liquide conduit 60°C. Comprend les éléments de montage et les autres accessoires nécessaires à son bon fonctionnement. Totalement monté, connecté et testé.
Inclut: Implantation. Mise en place du compteur. Connexion.
Critère pour le métré: Nombre d'unités prévues, selon documentation graphique du Projet.
Critère pour le mémoire: On mesurera le nombre d'unités réellement exécutées selon les spécifications du Projet.

| Code | U | Désignation | Quantité | Prix | Montant |
|---|---|---|---|---|---|
| mt38sss200b | U | Compteur de gazole, à visser, de 3/8" de diamètre nominal, débit maximal de 200 l/h et température maximale du liquide conduit 60°C, y compris raccords de connexion. (matériau) | 1.000 | 283690.93 | 283690.93 |
| mo004 | h | Compagnon professionnel III/CP2 chauffagiste. (main-d'œuvre) | 0.422 | 1939.14 | 818.32 |
| % | % | Frais de chantier des unités d'ouvrage | 2 % | 284509.25 | 5690.19 |
|  |  | Coûts directs |  |  | 290199.44 |
