# Conduit concentrique à double paroi en aluminium

- Propriété du fichier: CYPE INGENIEROS, S.A.
- Format: FIEBDC-3/2002
- Zone géographique: Côte d'Ivoire
- Devise: XOF
- Coûts indirects: 3.00 %
- Frais généraux: 13.00 %
- Bénéfice: 6.00 %
- TVA: 18.00 %

## T Équipements techniques

### TC ECS et chauffage

#### TCV Systèmes d'évacuation des produits de la combustion

**TCV130** m Conduit concentrique à double paroi en aluminium.
Conduit pour l'évacuation des produits de la combustion et l’admission d’air comburant, constitué de tube à double paroi avec joint d'étanchéité, de 60/100 mm de diamètre, composé de paroi intérieure en aluminium et paroi extérieure en aluminium finition laquée couleur blanche, avec joint d'étanchéité en silicone, température maximale de 200°C, pression de travail allant jusqu'à 200 Pa. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din141a | U | Matériau auxiliaire pour montage et fixation à l'ouvrage des tubes à double paroi avec joint d'étanchéité, de 60/100 mm de diamètre. (matériau) | 1.000 | 1954.35 | 1954.35 |
| mt20din140am | m | Tube à double paroi avec joint d'étanchéité, de 60/100 mm de diamètre, composé de paroi intérieure en aluminium et paroi extérieure en aluminium finition laquée couleur blanche, avec joint d'étanchéité en silicone, température maximale de 200°C, pression de travail allant jusqu'à 200 Pa, selon NF EN 1856-2, avec le prix augmenté de 60% pour cause d'accessoires, pièces spéciales et modules finaux. (matériau) | 1.000 | 52115.92 | 52115.92 |
| mo004 | h | Compagnon professionnel III/CP2 chauffagiste. (main-d'œuvre) | 0.316 | 1939.14 | 612.77 |
| mo103 | h | Ouvrier professionnel II/OP chauffagiste. (main-d'œuvre) | 0.316 | 1207.61 | 381.60 |
| % | % | Frais de chantier des unités d'ouvrage | 2 % | 55064.64 | 1101.29 |
|  |  | Coûts directs |  |  | 56165.93 |
