# Régulateur de charge

- Propriété du fichier: CYPE INGENIEROS, S.A.
- Format: FIEBDC-3/2002
- Zone géographique: Côte d'Ivoire
- Devise: XOF
- Coûts indirects: 3.00 %
- Frais généraux: 13.00 %
- Bénéfice: 6.00 %
- TVA: 18.00 %

## T Équipements techniques

### TL Installations électriques

#### TLS Électricité solaire photovoltaïque

**TLS090** U Régulateur de charge.
Régulateur de charge MPPT, tension nominale 12/24/36/48 V avec reconnaissance automatique, intensité de charge nominale 60 A, puissance maximale à 12 V 860 W, puissance maximale à 24 V 1720 W, puissance maximale à 36 V 2580 W, puissance maximale à 48 V 3440 W, intensité maximale de court-circuit 35 A, tension maximale en circuit ouvert 250 V, efficacité maximale 99%, dimensions 185x250x95 mm, avec port Ethernet, Bluetooth, gestion intelligente de l'accumulateur d'énergie électrique, algorithme de charge de l'accumulateur d'énergie électrique programmable, protections électriques et sonde de température interne. Comprend les accessoires nécessaires à une installation correcte.
Inclut: Montage, fixation et nivellement. Connexion et contrôle de son bon fonctionnement.
Critère pour le métré: Nombre d'unités prévues, selon documentation graphique du Projet.
Critère pour le mémoire: On mesurera le nombre d'unités réellement exécutées selon les spécifications du Projet.

| Code | U | Désignation | Quantité | Prix | Montant |
|---|---|---|---|---|---|
| mt35rfg040df | U | Régulateur de charge MPPT, tension nominale 12/24/36/48 V avec reconnaissance automatique, intensité de charge nominale 60 A, puissance maximale à 12 V 860 W, puissance maximale à 24 V 1720 W, puissance maximale à 36 V 2580 W, puissance maximale à 48 V 3440 W, intensité maximale de court-circuit 35 A, tension maximale en circuit ouvert 250 V, efficacité maximale 99%, dimensions 185x250x95 mm, avec port Ethernet, Bluetooth, gestion intelligente de l'accumulateur d'énergie électrique, algorithme de charge de l'accumulateur d'énergie électrique programmable, protections électriques et sonde de température interne. (matériau) | 1.000 | 548367.19 | 548367.19 |
| mo003 | h | Compagnon professionnel III/CP2 électricien. (main-d'œuvre) | 0.253 | 1939.14 | 490.60 |
| mo102 | h | Ouvrier professionnel II/OP électricien. (main-d'œuvre) | 0.253 | 1207.61 | 305.53 |
| % | % | Frais de chantier des unités d'ouvrage | 2 % | 549163.32 | 10983.27 |
|  |  | Coûts directs |  |  | 560146.59 |
