# Conduit pour l'extraction du radon

- Propriété du fichier: CYPE INGENIEROS, S.A.
- Format: FIEBDC-3/2002
- Zone géographique: Côte d'Ivoire
- Devise: XOF
- Coûts indirects: 3.00 %
- Frais généraux: 13.00 %
- Bénéfice: 6.00 %
- TVA: 18.00 %

## T Équipements techniques

### TO Protections au radon

#### TOD Dépressurisation du terrain

**TOD030** m Conduit pour l'extraction du radon.
Conduit pour l'extraction du radon, constitué de tube lisse en PVC, de 110 mm de diamètre nominal. Comprend le matériau auxiliaire pour le montage et la fixation à l'ouvrage, les accessoires et les pièces spéciales.
Inclut: Implantation du parcours du conduit et de la situation des éléments de fixation. Présentation à sec des tubes et des pièces spéciales. Fixation des produits complémentaires pour le montage et la fixation à l'ouvrage. Montage, connexion et contrôle de son bon fonctionnement.
Critère pour le métré: Longueur projetée, selon documentation graphique du Projet, mesurée entre les axes des éléments ou des points à connecter, sans décompter les pièces spéciales.
Critère pour le mémoire: On mesurera la longueur réellement exécutée selon les spécifications du Projet.

| Code | U | Désignation | Quantité | Prix | Montant |
|---|---|---|---|---|---|
| mt41ter410a | U | Matériau auxiliaire pour montage et fixation à l'ouvrage des conduits en PVC, de 110 mm de diamètre nominal. (matériau) | 1.000 | 282.44 | 282.44 |
| mt41ter010af | m | Tube lisse en PVC, de 110 mm de diamètre nominal, avec extrémité évasée, pour l'extraction du radon, avec le prix augmenté de 25% pour cause d' accessoires et pièces spéciales. (matériau) | 1.000 | 6849.16 | 6849.16 |
| mt11var009 | l | Liquide nettoyeur pour collage par adhésif de tubes et accessoires en PVC. (matériau) | 0.040 | 31795.57 | 1271.82 |
| mt11var010 | l | Adhésif pour tubes et accessoires en PVC. (matériau) | 0.020 | 40522.44 | 810.45 |
| op00ato010 |  | Tournevis. | 1.000 | 0.00 | 0.00 |
| op00mar010 |  | Marteau. | 1.000 | 0.00 | 0.00 |
| op00tal010 |  | Perceuse. | 1.000 | 0.00 | 0.00 |
| mo011 | h | Compagnon professionnel III/CP2 monteur. (main-d'œuvre) | 0.158 | 1939.14 | 306.38 |
| mo080 | h | Ouvrier professionnel II/OP monteur. (main-d'œuvre) | 0.079 | 1209.92 | 95.58 |
| % | % | Frais de chantier des unités d'ouvrage | 2 % | 9615.83 | 192.32 |
|  |  | Coûts directs |  |  | 9808.15 |
