# Adoucisseur d'eau

- Propriété du fichier: CYPE INGENIEROS, S.A.
- Format: FIEBDC-3/2002
- Zone géographique: Côte d'Ivoire
- Devise: XOF
- Coûts indirects: 3.00 %
- Frais généraux: 13.00 %
- Bénéfice: 6.00 %
- TVA: 18.00 %

## T Équipements techniques

### TP Installations de distribution de l'eau

#### TPE Systèmes de traitement des eaux

**TPE010** U Adoucisseur d'eau.
Adoucisseur d'eau bibloc avec commande volumétrique de cinq cycles, filet de 3/4", pression de travail de 1,5 à 6 bar, débit de 3,6 m³/h, de 780x470x1350 mm, formé d'une bouteille de polyester renforcé et d'un réservoir de sel. Comprend les tubes entre les différents éléments et accessoires, les vannes de passage à opercule en laiton fondu, le filtre à cartouche, l'électrovanne, la tuyauterie d'évacuation et le robinet pour la vidange. Totalement monté, connecté et testé.
Inclut: Implantation. Mise en place et fixation du adoucisseur d'eau. Mise en place et fixation des tuyauteries et des accessoires. Connexion.
Critère pour le métré: Nombre d'unités prévues, selon documentation graphique du Projet.
Critère pour le mémoire: On mesurera le nombre d'unités réellement exécutées selon les spécifications du Projet.

| Code | U | Désignation | Quantité | Prix | Montant |
|---|---|---|---|---|---|
| mt37svc010c | U | Vanne à opercule en laiton fondu, à visser, de 3/4". (matériau) | 2.000 | 4978.97 | 9957.94 |
| mt37eqt010lg | U | Filtre à cartouche formé de la tête, du vase et de la cartouche de toile filtrante, filet de 1", débit de 5,5 m³/h. (matériau) | 1.000 | 91786.89 | 91786.89 |
| mt37eqt110nn | U | Adoucisseur d'eau bibloc avec commande volumétrique de cinq cycles, filet de 3/4", pression de travail de 1,5 à 6 bar, débit de 3,6 m³/h, de 780x470x1350 mm, formé d'une bouteille de polyester renforcé et d'un réservoir de sel, y compris électrovanne pour le bypass. (matériau) | 1.000 | 728471.27 | 728471.27 |
| mt36tie010aa | m | Tube en PVC, série B, de 32 mm de diamètre et 3 mm d'épaisseur, avec extrémité évasée, selon NF EN 1329-1. (matériau) | 0.500 | 1141.60 | 570.80 |
| mt37sve010b | U | Vanne à sphère en laiton nickelé à visser de 1/2". (matériau) | 1.000 | 4183.32 | 4183.32 |
| mt37www010 | U | Produits complémentaires pour installations de plomberie. (matériau) | 1.000 | 1183.88 | 1183.88 |
| mo008 | h | Compagnon professionnel III/CP2 plombier. (main-d'œuvre) | 8.435 | 1939.14 | 16356.65 |
| mo107 | h | Ouvrier professionnel II/OP plombier. (main-d'œuvre) | 8.435 | 1207.61 | 10186.19 |
| % | % | Frais de chantier des unités d'ouvrage | 4 % | 862696.94 | 34507.88 |
|  |  | Coûts directs |  |  | 897204.82 |
