# Regard de passage

- Propriété du fichier: CYPE INGENIEROS, S.A.
- Format: FIEBDC-3/2002
- Zone géographique: Côte d'Ivoire
- Devise: XOF
- Coûts indirects: 3.00 %
- Frais généraux: 13.00 %
- Bénéfice: 6.00 %
- TVA: 18.00 %

## T Équipements techniques

### TP Installations de distribution de l'eau

#### TPT Tubes d'alimentation

**TPT040** U Regard de passage.
Regard de passage préfabriquée, de polypropylène, de section circulaire de 23 cm de diamètre à la base et 20 cm de hauteur, avec couvercle de 18 cm de diamètre et vanne de passage à sphère en laiton nickelé, sur dallage en béton massif BCN: CPJ-CEM II/A 32,5 - TP - B 20 - 15/25 - E: 1 - NA - P 18-305 de 15 cm d'épaisseur. Comprend les connexions de conductions et les arrêts.
Critère d'évaluation économique: Le prix ne comprend ni l'excavation ni le remblai de l'arrière.
Inclut: Implantation. Suppression des terres lâches du fond de l'excavation. Coulage et compactage du béton pour la réalisation du dallage. Mise en place du regard préfabriqué. Réalisation de trous pour le passage des tubes. Mise en place et connexion de la vanne de passage. Mise en place du couvercle et des accessoires.
Critère pour le métré: Nombre d'unités prévues, selon documentation graphique du Projet.
Critère pour le mémoire: On mesurera le nombre d'unités réellement exécutées selon les spécifications du Projet.

| Code | U | Désignation | Quantité | Prix | Montant |
|---|---|---|---|---|---|
| mt10hmf040qaed | m³ | Béton non armé prêt à l'emploi BCN: CPJ-CEM II/A 32,5 - TP - B 20 - 15/25 - E: 1 - NA - P 18-305. (matériau) | 0.026 | 67622.61 | 1758.19 |
| mt37aar020a | U | Coffret de polypropylène, de section circulaire, de 23 cm de diamètre à la base et 20 cm de hauteur, avec couvercle de couleur verte de 18 cm de diamètre. (matériau) | 1.000 | 5897.66 | 5897.66 |
| mt37sve010d | U | Vanne à sphère en laiton nickelé à visser de 1". (matériau) | 1.000 | 10277.83 | 10277.83 |
| mt37www010 | U | Produits complémentaires pour installations de plomberie. (matériau) | 1.000 | 1183.88 | 1183.88 |
| au00auh040 |  | Vibreur de béton, électrique. | 1.000 | 0.00 | 0.00 |
| mo020 | h | Compagnon professionnel III/CP2 construction. (main-d'œuvre) | 0.527 | 1887.12 | 994.51 |
| mo113 | h | Ouvrier d'exécution I/OE1 construction. (main-d'œuvre) | 0.390 | 1164.21 | 454.04 |
| mo008 | h | Compagnon professionnel III/CP2 plombier. (main-d'œuvre) | 0.105 | 1939.14 | 203.61 |
| mo107 | h | Ouvrier professionnel II/OP plombier. (main-d'œuvre) | 0.105 | 1207.61 | 126.80 |
| % | % | Frais de chantier des unités d'ouvrage | 2 % | 20896.52 | 417.93 |
|  |  | Coûts directs |  |  | 21314.45 |
