# Barrière infrarouge pour extérieur

- Propriété du fichier: CYPE INGENIEROS, S.A.
- Format: FIEBDC-3/2002
- Zone géographique: Côte d'Ivoire
- Devise: XOF
- Coûts indirects: 3.00 %
- Frais généraux: 13.00 %
- Bénéfice: 6.00 %
- TVA: 18.00 %

## T Équipements techniques

### TS Systèmes de sécurité

#### TSB Barrières

**TSB020** U Barrière infrarouge pour extérieur.
Barrière d'infrarouges pour intérieur ou extérieur, constituée d'un émetteur et d'un récepteur, avec portée maximum de 20 m en intérieur et 10 m en extérieur, 8 faisceaux, poteaux de 2 m de hauteur, avec coques en polycarbonate, trois modes de fonctionnement (point par point, faisceaux adjacents et faisceaux croisés), protection anti-ouverture et antivol, alignement optique simple, mémoire d'alarme et alimentation à 12 Vcc.
Inclut: Implantation. Fixation à la surface support. Montage, connexion et contrôle de son bon fonctionnement.
Critère pour le métré: Nombre d'unités prévues, selon documentation graphique du Projet.
Critère pour le mémoire: On mesurera le nombre d'unités réellement exécutées selon les spécifications du Projet.

| Code | U | Désignation | Quantité | Prix | Montant |
|---|---|---|---|---|---|
| mt41ing010p | U | Barrière d'infrarouges pour intérieur ou extérieur, constituée d'un émetteur et d'un récepteur, avec portée maximum de 20 m en intérieur et 10 m en extérieur, 8 faisceaux, poteaux de 2 m de hauteur, avec coques en polycarbonate, trois modes de fonctionnement (point par point, faisceaux adjacents et faisceaux croisés), protection anti-ouverture et antivol, alignement optique simple, mémoire d'alarme et alimentation à 12 Vcc. (matériau) | 1.000 | 321765.95 | 321765.95 |
| mo006 | h | Compagnon professionnel III/CP2 installateur de réseaux et d'équipements de détection et de sécurité. (main-d'œuvre) | 0.264 | 1939.14 | 511.93 |
| mo105 | h | Ouvrier professionnel II/OP installateur de réseaux et d'équipements de détection et de sécurité. (main-d'œuvre) | 0.264 | 1207.61 | 318.81 |
| % | % | Frais de chantier des unités d'ouvrage | 2 % | 322596.69 | 6451.93 |
|  |  | Coûts directs |  |  | 329048.62 |
