# Réservoir de stockage des eaux usées

- Propriété du fichier: CYPE Ingenieros S.A.
- Format: FIEBDC-3/2016
- Logiciel: Générateur de prix de la construction. CYPE Ingenieros, S.A.
- Date: 13/09/2024
- Zone géographique: Côte d'Ivoire
- Devise: XOF
- Coûts indirects: 3 %
- Frais généraux: 13 %
- Bénéfice: 6 %
- TVA: 18 %

## A VRD et aménagements extérieurs

### AA Assainissement

#### AAV Traitement des eaux usées: cuves de stockage

**AAV010** U Réservoir de stockage des eaux usées.
Réservoir de stockage des eaux usées en polyéthylène haute densité (PEHD/HDPE), de 10000 litres, avec bouche d'accès de 650 mm de diamètre avec couvercle, bouche d'entrée et bouche de sortie de 160 mm de diamètre.
Inclut: Implantation. Mise en place. Connexion et contrôle de son bon fonctionnement.
Critère pour le métré: Nombre d'unités prévues, selon documentation graphique du Projet.
Critère pour le mémoire: On mesurera le nombre d'unités réellement exécutées selon les spécifications du Projet.

| Code | U | Désignation | Quantité | Prix | Montant |
|---|---|---|---|---|---|
| mt46fdg010d | U | Réservoir de stockage des eaux usées en polyéthylène haute densité (PEHD/HDPE), de 10000 litres, avec bouche d'accès de 650 mm de diamètre avec couvercle, bouche d'entrée et bouche de sortie de 160 mm de diamètre. (matériau) | 1 | 3799655.65 | 3799655.650 |
| mo008 | h | Compagnon professionnel III/CP2 plombier. (main-d'œuvre) | 3.079 | 1939.14 | 5970.612 |
| mo107 | h | Ouvrier professionnel II/OP plombier. (main-d'œuvre) | 3.079 | 1207.61 | 3718.231 |
| % | % | Frais de chantier des unités d'ouvrage | 2 % | 3809344.493 | 76186.890 |
|  |  | Coûts directs |  |  | 3885531.383 |

## Ressources

**mt46fdg010d** U Réservoir de stockage des eaux usées en polyéthylène haute densité (PEHD/HDPE)
Données techniques: Coût énergétique 49334.446 MJ; Émission de CO2 1749.673 kg
Déchets:
- emballage: re150101 Emballages en papier et en carton. (composant de déchet); quantité 0.086 kg; Code CED 15 01 01; Masse de l'élément 1 kg; Volume 0.001333 m3
