# Hydrofuge transparent pour revêtements

- Propriété du fichier: CYPE Ingenieros S.A.
- Format: FIEBDC-3/2016
- Logiciel: Générateur de prix de la construction. CYPE Ingenieros, S.A.
- Date: 13/09/2024
- Zone géographique: Côte d'Ivoire
- Devise: XOF
- Coûts indirects: 3 %
- Frais généraux: 13 %
- Bénéfice: 6 %
- TVA: 18 %

## A VRD et aménagements extérieurs

### AS Revêtement de sols extérieurs

#### ASI Traitements spéciaux

**ASI010** m² Hydrofuge transparent pour revêtements.
Application d'un traitement superficiel de protection hydrofuge pour revêtements de béton, avec imprégnation hydrofuge incolore, à base de polymères organiques en dispersion aqueuse, appliquée en une couche (rendement: 0,1 kg/m²). Comprend le nettoyage de la surface support.
Inclut: Nettoyage général du parement support. Application de la couche d'hydrofuge.
Critère pour le métré: Surface mesurée selon documentation graphique du Projet, avec le même critère que le support de base.
Critère pour le mémoire: On mesurera la surface réellement exécutée selon les spécifications du Projet, avec le même critère que le support de base.

| Code | U | Désignation | Quantité | Prix | Montant |
|---|---|---|---|---|---|
| mt18tss010a | kg | Imprégnation hydrofuge incolore, à base de polymères organiques en dispersion aqueuse, repoussant l'eau et la saleté, pour application sur des surfaces en béton ou pierre naturelle. (matériau) | 0.1 | 13054.41 | 1305.441 |
| mo038 | h | Compagnon professionnel III/CP2 peintre. (main-d'œuvre) | 0.19 | 1887.12 | 358.553 |
| % | % | Frais de chantier des unités d'ouvrage | 2 % | 1663.994 | 33.280 |
|  |  | Coûts directs |  |  | 1697.274 |
