# Capteurs et stations météorologiques

- Propriété du fichier: CYPE Ingenieros S.A.
- Format: FIEBDC-3/2016
- Logiciel: Générateur de prix de la construction. CYPE Ingenieros, S.A.
- Date: 13/09/2024
- Zone géographique: Côte d'Ivoire
- Devise: XOF
- Coûts indirects: 3 %
- Frais généraux: 13 %
- Bénéfice: 6 %
- TVA: 18 %

## A VRD et aménagements extérieurs

### AV Espaces verts et mobilier urbain

#### AVA Arrosage

**AVA100** U Capteurs et stations météorologiques.
Capteur de pluie ajustable entre 3 et 25 mm, support de montage en aluminium, avec corps en plastique, structure support en aluminium, interrupteur d'intensité nominale 10,1 A et 8 m de câble, uniquement apte pour programmateurs de 125/230 V de courant alternatif. Comprend les accessoires de montage et de connexion avec le programmateur. Totalement monté et connecté.
Inclut: Montage sur une surface extérieure. Connexion électrique avec le programmateur. Ajustement de fonctionnement.
Critère pour le métré: Nombre d'unités prévues, selon documentation graphique du Projet.
Critère pour le mémoire: On mesurera le nombre d'unités réellement exécutées selon les spécifications du Projet.

| Code | U | Désignation | Quantité | Prix | Montant |
|---|---|---|---|---|---|
| mt48hun400a | U | Capteur de pluie ajustable entre 3 et 25 mm, support de montage en aluminium, avec corps en plastique, structure support en aluminium, interrupteur d'intensité nominale 10,1 A et 8 m de câble, uniquement apte pour programmateurs de 125/230 V de courant alternatif. (matériau) | 1 | 15898.45 | 15898.450 |
| mo003 | h | Compagnon professionnel III/CP2 électricien. (main-d'œuvre) | 0.158 | 1939.14 | 306.384 |
| mo102 | h | Ouvrier professionnel II/OP électricien. (main-d'œuvre) | 0.158 | 1207.61 | 190.802 |
| % | % | Frais de chantier des unités d'ouvrage | 2 % | 16395.636 | 327.913 |
|  |  | Coûts directs |  |  | 16723.549 |
